# Cubrición decorativa del terreno, transitable, con césped

- Propiedad del archivo: CYPE INGENIEROS, S.A.
- Formato: FIEBDC-3/2002
- Ámbito geográfico: Argentina
- Divisa: ARS
- Costes indirectos: 3.00 %
- Gastos generales: 13.00 %
- Beneficio industrial: 6.00 %
- IVA: 21.00 %

## J Jardinería

### JT Decoración y tratamiento de superficies

#### JTO Superficies de materiales orgánicos

**JTO040** m² Cubrición decorativa del terreno, transitable, con césped.
Cubrición decorativa del terreno, transitable, con césped, realizada mediante: ejecución de una capa drenante de grava de 15 cm de espesor y una capa de nivelación de arena de 4 cm de espesor; disposición de rejilla alveolar de polietileno de alta densidad estable a los rayos UV, de 50x42x4,5 cm, color verde; relleno del 50% de las celdas con abono para presiembra de césped y tierra vegetal, distribución de las semillas y tapado con mantillo.
Incluye: Transporte y descarga del material a pie de tajo. Extendido del material de drenaje en una capa de grosor uniforme. Extendido del material de nivelación en una capa de grosor uniforme. Disposición de las rejillas alveolares. Abonado de fondo y relleno con tierra vegetal. Distribución de semillas. Tapado con mantillo. Primer riego. Limpieza.
Criterio de cómputo de proyecto: Superficie medida según documentación gráfica de Proyecto.
Criterio de cómputo de obra: Se medirá la superficie realmente ejecutada según especificaciones de Proyecto.

| Código | Ud | Descripción | Rendimiento | Precio | Importe |
|---|---|---|---|---|---|
| mt01ard030b | t | Grava filtrante sin clasificar. (material) | 0.330 | 219.35 | 72.39 |
| mt01ara010 | m³ | Arena de 0 a 5 mm de diámetro, limpia. (material) | 0.048 | 165.61 | 7.95 |
| mt18rad010a | m² | Rejilla alveolar de polietileno de alta densidad estable a los rayos UV, de 50x42x4,5 cm, color verde, para ejecución de superficies transitables con césped o agregado. (material) | 1.050 | 149.89 | 157.38 |
| mt48tif020 | kg | Abono para presiembra de césped. (material) | 0.100 | 6.66 | 0.67 |
| mt48tie030a | m³ | Tierra vegetal cribada, suministrada a granel. (material) | 0.040 | 267.70 | 10.71 |
| mt48tis010 | kg | Mezcla de semilla para césped. (material) | 0.030 | 67.78 | 2.03 |
| mt48tie040 | kg | Mantillo limpio cribado. (material) | 2.000 | 0.39 | 0.78 |
| mt08aaa010a | m³ | Agua. (material) | 0.050 | 16.94 | 0.85 |
| mq01pan070b | h | Mini pala cargadora sobre neumáticos, de 52 kW/1 m³ kW. (maquinaria) | 0.055 | 2867.68 | 157.72 |
| mo041 | h | Oficial albañil especializado en trabajos de mampostería de obra civil. (mano de obra) | 0.097 | 2750.61 | 266.81 |
| mo087 | h | Medio oficial albañil especializado en trabajos de mampostería de obra civil. (mano de obra) | 0.214 | 2056.55 | 440.10 |
| mo040 | h | Oficial jardinero. (mano de obra) | 0.119 | 2750.61 | 327.32 |
| mo115 | h | Ayudante de jardinero. (mano de obra) | 0.237 | 1980.63 | 469.41 |
| % | % | Herramientas | 2 % | 1914.12 | 38.28 |
|  |  | Costes directos |  |  | 1952.40 |
