# Pozo romano de hormigón armado

- Propiedad del archivo: CYPE INGENIEROS, S.A.
- Formato: FIEBDC-3/2002
- Ámbito geográfico: Argentina
- Divisa: ARS
- Costes indirectos: 3.00 %
- Gastos generales: 13.00 %
- Beneficio industrial: 6.00 %
- IVA: 21.00 %

## C Fundaciones

### CP Profundas

#### CPT Pozos romanos

**CPT010** m³ Pozo romano de hormigón armado.
Pozo romano de hormigón armado, realizado con hormigón H-21, condición de exposición no agresiva, tamaño máximo del agregado 26,5 mm, ámbito de consistencia A-3, elaborado, y colado desde camión a través de caño Tremie, y acero ADN 420, con una cuantía aproximada de 50 kg/m. Incluso alambre de atar y separadores.
Criterio de valoración económica: El precio incluye el corte, doblado y armado del acero en el obrador y el montaje en el lugar definitivo de su colocación en obra.
Incluye: Replanteo y trazado de los ejes de los grupos de pozos romanos. Colocación de separadores y fijación de las armaduras. Puesta en obra del hormigón. Limpieza y retirada de sobrantes.
Criterio de cómputo de proyecto: Volumen medido sobre las secciones teóricas de la excavación, según documentación gráfica de Proyecto.
Criterio de cómputo de obra: Se medirá el volumen teórico ejecutado según especificaciones de Proyecto, sin incluir los incrementos por excesos de excavación no autorizados.

| Código | Ud | Descripción | Rendimiento | Precio | Importe |
|---|---|---|---|---|---|
| mt07aco020l | Ud | Separador homologado para pozos romanos. (material) | 5.000 | 1.68 | 8.40 |
| mt07aco090b | kg | Acero en barras nervuradas, ADN 420, de varios diámetros, según IRAM-IAS U 500-528. (material) | 52.500 | 45.28 | 2377.20 |
| mt08var050 | kg | Alambre galvanizado para atar, de 1,30 mm de diámetro. (material) | 0.400 | 25.22 | 10.09 |
| mt10haf071amc | m³ | Hormigón H-21, condición de exposición no agresiva, tamaño máximo del agregado 26,5 mm, ámbito de consistencia A-3, elaborado, según CIRSOC 201 1982. (material) | 1.100 | 3260.69 | 3586.76 |
| au00auh020 |  | Canaleta para colado del hormigón. | 1.000 | 0.00 | 0.00 |
| au00auh050 |  | Caño Tremie. | 1.000 | 0.00 | 0.00 |
| mo043 | h | Oficial armador de hierro. (mano de obra) | 0.378 | 35334.28 | 13356.36 |
| mo090 | h | Medio oficial armador de hierro. (mano de obra) | 0.486 | 26396.86 | 12828.87 |
| mo045 | h | Oficial armador en hormigón. (mano de obra) | 0.054 | 35334.28 | 1908.05 |
| mo092 | h | Medio oficial armador en hormigón. (mano de obra) | 0.297 | 26396.86 | 7839.87 |
| % | % | Herramientas | 2 % | 41915.60 | 838.31 |
|  |  | Costes directos |  |  | 42753.91 |
