# Control centralizado para equipos aire-agua, bomba de calor, para producción de agua caliente sanitaria, calefacción y refrigeración

- Propiedad del archivo: CYPE INGENIEROS, S.A.
- Formato: FIEBDC-3/2002
- Ámbito geográfico: Argentina
- Divisa: ARS
- Costes indirectos: 3.00 %
- Gastos generales: 13.00 %
- Beneficio industrial: 6.00 %
- IVA: 21.00 %

## I Instalaciones

### IC Calefacción, refrigeración, climatización y agua caliente sanitaria

#### ICX Dispositivos de control centralizado

**ICX040** Ud Control centralizado para equipos aire-agua, bomba de calor, para producción de agua caliente sanitaria, calefacción y refrigeración.
Control centralizado, con conexiones para las unidades hidráulicas con protocolo Modbus, control de la temperatura ambiente mediante puesta en marcha en cascada de las unidades hidráulicas, control de las bombas de circulación de los circuitos secundarios, control de una unidad de calefacción auxiliar y control de la temperatura de agua caliente sanitaria de un depósito de centralizado. Totalmente montado, conexionado y probado.
Incluye: Replanteo. Colocación y fijación de los elementos. Conexionado.
Criterio de cómputo de proyecto: Número de unidades previstas, según documentación gráfica de Proyecto.
Criterio de cómputo de obra: Se medirá el número de unidades realmente ejecutadas según especificaciones de Proyecto.

| Código | Ud | Descripción | Rendimiento | Precio | Importe |
|---|---|---|---|---|---|
| mt42dai469a | Ud | Control centralizado, con conexiones para las unidades hidráulicas con protocolo Modbus, control de la temperatura ambiente mediante puesta en marcha en cascada de las unidades hidráulicas, control de las bombas de circulación de los circuitos secundarios, control de una unidad de calefacción auxiliar y control de la temperatura de agua caliente sanitaria de un depósito de centralizado. (material) | 1.000 | 555364.29 | 555364.29 |
| mo005 | h | Oficial instalador de equipos de climatización. (mano de obra) | 1.079 | 12241.03 | 13208.07 |
| mo104 | h | Medio oficial instalador de equipos de climatización. (mano de obra) | 1.079 | 8888.07 | 9590.23 |
| % | % | Herramientas | 2 % | 578162.59 | 11563.25 |
|  |  | Costes directos |  |  | 589725.84 |
