# Piezas especiales para techo inclinado de chapa perfilada de acero

- Propiedad del archivo: CYPE Ingenieros S.A.
- Formato: FIEBDC-3/2016
- Programa: Generador de precios de la construcción. CYPE Ingenieros, S.A.
- Fecha: 12/12/2022
- Ámbito geográfico: Argentina
- Divisa: ARS
- Costes indirectos: 3 %
- Gastos generales: 13 %
- Beneficio industrial: 6 %
- IVA: 21 %

## Q Techos

### QU Componentes de techos inclinados

#### QUM De chapas de acero y paneles sándwich

**QUM012** Ud Piezas especiales para techo inclinado de chapa perfilada de acero.
Placa translúcida trapezoidal de policarbonato, con película protectora frente a los rayos UV, de 6000 mm de longitud, 1110 mm de ancho y 1 mm de espesor, con una transmisión de luminosidad del 88%, para techo inclinado, con una pendiente mayor del 10%. Incluso accesorios de fijación a las chapas.
Incluye: Replanteo y colocación de las piezas especiales sobre las chapas. Fijación de las piezas a las chapas.
Criterio de cómputo de proyecto: Número de unidades previstas, según documentación gráfica de Proyecto.
Criterio de cómputo de obra: Se medirá el número de unidades realmente ejecutadas según especificaciones de Proyecto.

| Código | Ud | Descripción | Rendimiento | Precio | Importe |
|---|---|---|---|---|---|
| mt13lpo150d | Ud | Placa translúcida trapezoidal de policarbonato, con película protectora frente a los rayos UV, de 6000 mm de longitud, 1110 mm de ancho y 1 mm de espesor, con una transmisión de luminosidad del 88% y accesorios de fijación. (material) | 1 | 1377.68 | 1377.680 |
| mo051 | h | Oficial montador de cerramientos industriales. (mano de obra) | 0.411 | 1709.07 | 702.428 |
| mo098 | h | Medio oficial montador de cerramientos industriales. (mano de obra) | 0.411 | 1243.55 | 511.099 |
| % | % | Herramientas | 2 % | 2591.207 | 51.824 |
|  |  | Costes directos |  |  | 2643.031 |

## Recursos

**mt13lpo150d** Ud Placa translúcida trapezoidal de policarbonato
Datos técnicos: Coste energético 580.740 MJ; Emisión de CO2 39.800 kg
Residuos:
- embalaje: re150101 Envases de papel y cartón. (componente de residuo); rendimiento 0.075 kg; Código LER 15 01 01; Masa del elemento 1 kg; Volumen 0.001333 m3
