# Cable de bus de comunicaciones de 1 par

- Propiedad del archivo: CYPE INGENIEROS, S.A.
- Formato: FIEBDC-3/2002
- Ámbito geográfico: Argentina
- Costes indirectos: 3.00 %
- Gastos generales: 13.00 %
- Beneficio industrial: 6.00 %
- IVA: 21.00 %

## I Instalaciones

### IC Calefacción, climatización y A.C.S.

#### ICW Sistema VRF (Mitsubishi Heavy Industries)

**ICW505** m Cable de bus de comunicaciones de 1 par.
Suministro e instalación de cable de bus de comunicaciones de 1 par, de 1 mm² de sección, trenzado de 5 vueltas por metro. Totalmente montado, conexionado y probado.
Incluye: Replanteo. Conexionado.
Criterio de cómputo de proyecto: Número de unidades previstas, según documentación gráfica de Proyecto.
Criterio de cómputo de obra: Se medirá el número de unidades realmente ejecutadas según especificaciones de Proyecto.

| Código | Ud | Descripción | Rendimiento | Precio | Importe |
|---|---|---|---|---|---|
| mt42cnt120a | m | Cable de bus de comunicaciones de 1 par, de 1 mm² de sección, trenzado de 5 vueltas por metro. (material) | 1.000 | 6.85 | 6.85 |
| mo004 | h | Oficial instalador de equipos de climatización. (mano de obra) | 0.053 | 8.52 | 0.45 |
| mo102 | h | Medio oficial instalador de equipos de climatización. (mano de obra) | 0.053 | 5.77 | 0.31 |
| % | % | Costos directos complementarios | 2 % | 7.61 | 0.15 |
|  |  | Costes directos |  |  | 7.76 |
