# Conductos de chapa galvanizada de 0,6 mm de espesor y juntas transversales con brida tipo Metu

- Propiedad del archivo: CYPE INGENIEROS, S.A.
- Formato: FIEBDC-3/2002
- Ámbito geográfico: Argentina
- Costes indirectos: 3.00 %
- Gastos generales: 13.00 %
- Beneficio industrial: 6.00 %
- IVA: 16.00 %

## I Instalaciones

### IS Red de desagües internos

#### ISG Ventilación mecánica para garajes

**ISG020** m² Conductos de chapa galvanizada de 0,6 mm de espesor y juntas transversales con brida tipo Metu.
Incluye: Replanteo del recorrido de los conductos. Marcado y posterior anclaje de los soportes de los conductos. Montaje y fijación de conductos. Conexiones entre la red de conductos y los ventiladores o cajas de ventilación. Realización de pruebas de servicio.

| Código | Ud | Descripción | Rendimiento | Precio | Importe |
|---|---|---|---|---|---|
| mt42con115k | Ud | Repercusión, por m², de material auxiliar para fijación a la obra de conductos autoportantes para la distribución de aire en ventilación y climatización. (material) | 1.000 | 1.94 | 1.94 |
| mt42con110k | m² | Chapa galvanizada de 0,6 mm de espesor, y juntas transversales con brida tipo Metu y sellada con masilla resistente a altas temperaturas, para la formación de conductos autoportantes para la distribución de aire en ventilación y climatización. (material) | 1.050 | 12.92 | 13.57 |
| mo011 | h | Oficial colocador de conductos de chapa metálica. (mano de obra) | 0.425 | 8.01 | 3.40 |
| mo079 | h | Ayudante colocador de conductos de chapa metálica. (mano de obra) | 0.425 | 5.46 | 2.32 |
| % | % | Costos directos complementarios | 2 % | 21.23 | 0.42 |
|  |  | Costes directos |  |  | 21.65 |
