# Celosía fija con sujeciones de acero galvanizado y lamas fijas de PVC, montada mediante recibido en obra de mampostería

- Propiedad del archivo: CYPE INGENIEROS, S.A.
- Formato: FIEBDC-3/2002
- Ámbito geográfico: Argentina
- Costes indirectos: 3.00 %
- Gastos generales: 13.00 %
- Beneficio industrial: 6.00 %
- IVA: 21.00 %

## L Carpintería, placares, vidrios y protecciones solares

### LS Protecciones solares

#### LSZ Celosías

**LSZ040** m² Celosía fija con sujeciones de acero galvanizado y lamas fijas de PVC, montada mediante recibido en obra de mampostería.
Suministro y montaje de celosía fija con lamas fijas de PVC, colocadas sobre cremalleras fijas de perfiles tipo Omega de acero galvanizado, recibidas a la obra con mortero de cemento 1:6. Incluso parte proporcional de garras de anclaje, elaboración en taller y fijación mediante recibido en obra de mampostería con mortero de cemento 1:6 y ajuste final en obra.
Incluye: Replanteo. Presentación y nivelación. Resolución de las uniones de la subestructura a los paramentos. Montaje de elementos complementarios.
Criterio de cómputo de proyecto: Superficie medida según documentación gráfica de Proyecto, deduciendo los huecos de superficie mayor de 3 m².
Criterio de cómputo de obra: Se medirá la superficie realmente ejecutada según especificaciones de Proyecto, deduciendo los huecos de superficie mayor de 3 m².

| Código | Ud | Descripción | Rendimiento | Precio | Importe |
|---|---|---|---|---|---|
| mt09mor010c | m³ | Mortero de cemento CEM II/B-P 32,5 N tipo M-5, confeccionado en obra con 250 kg/m³ de cemento y una proporción en volumen 1/6. (material) | 0.008 | 118.22 | 0.95 |
| mt24pce010a | m² | Celosía fija de lamas de PVC. (material) | 1.000 | 25.69 | 25.69 |
| mo019 | h | Oficial albañil. (mano de obra) | 0.427 | 8.24 | 3.52 |
| mo111 | h | Ayudante albañil. (mano de obra) | 0.427 | 5.56 | 2.37 |
| mo017 | h | Oficial herrero. (mano de obra) | 0.015 | 8.37 | 0.13 |
| mo057 | h | Medio oficial herrero. (mano de obra) | 0.015 | 5.80 | 0.09 |
| % | % | Costos directos complementarios | 2 % | 32.75 | 0.66 |
|  |  | Costes directos |  |  | 33.41 |
