# Montaje de sistema de encofrado recuperable de madera en platea de fundación

- Propiedad del archivo: CYPE INGENIEROS, S.A.
- Formato: FIEBDC-3/2002
- Ámbito geográfico: Argentina
- Costes indirectos: 3.00 %
- Gastos generales: 13.00 %
- Beneficio industrial: 6.00 %
- IVA: 21.00 %

## C Fundaciones

### CS Superficiales

#### CSL Plateas

**CSL020** m² Montaje de sistema de encofrado recuperable de madera en platea de fundación.
Montaje de sistema de encofrado recuperable de madera, en platea de fundación, formado por tablones de madera, y posterior desmontaje del sistema de encofrado. Incluso parte proporcional de elementos de sustentación, fijación y acodalamientos necesarios para su estabilidad y aplicación de líquido desencofrante.
Incluye: Replanteo. Montaje del sistema de encofrado. Desmontaje del sistema de encofrado.
Criterio de cómputo de proyecto: Superficie medida según documentación gráfica de Proyecto.
Criterio de medición de obra: Se medirá la superficie de hormigón en contacto con el encofrado realmente ejecutada según especificaciones de Proyecto.

| Código | Ud | Descripción | Rendimiento | Precio | Importe |
|---|---|---|---|---|---|
| mt08ema050 | m³ | Madera para encofrar, de 26 mm de espesor, en fundaciones. (material) | 0.010 | 193.75 | 1.94 |
| mt08var050 | kg | Alambre galvanizado para atar, de 1,30 mm de diámetro. (material) | 0.008 | 1.13 | 0.01 |
| mt08var060 | kg | Puntas de acero de 20x100 mm. (material) | 0.040 | 7.18 | 0.29 |
| op00sie020 |  | Sierra de disco fijo, para mesa de trabajo. | 1.000 | 0.00 | 0.00 |
| mo043 | h | Oficial armador de encofrados. (mano de obra) | 0.426 | 8.65 | 3.68 |
| mo089 | h | Medio oficial armador de encofrados. (mano de obra) | 0.426 | 6.07 | 2.59 |
| % | % | Costos directos complementarios | 2 % | 8.51 | 0.17 |
|  |  | Costes directos |  |  | 8.68 |
