# Malla soldada Q 55 de acero AM 500 N, colocada en obra, en muro

- Propiedad del archivo: CYPE INGENIEROS, S.A.
- Formato: FIEBDC-3/2002
- Ámbito geográfico: Argentina
- Costes indirectos: 3.00 %
- Gastos generales: 13.00 %
- Beneficio industrial: 6.00 %
- IVA: 21.00 %

## E Estructuras

### EN Hormigones, aceros y encofrados

#### ENA Aceros

**ENA020** m² Malla soldada Q 55 de acero AM 500 N, colocada en obra, en muro.
Suministro y colocación de malla soldada Q 55 de acero AM 500 N, colocada en obra, en muro. Incluso parte proporcional de alambre de atar, cortes y solapes.
Incluye: Corte de la malla soldada. Montaje y colocación de la malla soldada. Sujeción de la malla soldada.
Criterio de cómputo de proyecto: Superficie teórica medida según documentación gráfica de Proyecto. No se ha incrementado el cómputo por solapes, ya que en la descomposición se ha considerado un 20% más de superficie.
Criterio de cómputo de obra: Se medirá la superficie teórica ejecutada según especificaciones de Proyecto.

| Código | Ud | Descripción | Rendimiento | Precio | Importe |
|---|---|---|---|---|---|
| mt07ame080bbd | m² | Malla soldada Q 55 separación 250x250 mm, con alambres longitudinales de 4,2 mm de diámetro y alambres transversales de 4,2 mm de diámetro, acero AM 500 N, según IRAM-IAS U 500-06. (material) | 1.200 | 1.22 | 1.46 |
| mt08var050 | kg | Alambre galvanizado para atar, de 1,30 mm de diámetro. (material) | 0.015 | 1.11 | 0.02 |
| op00ciz020 |  | Cizalla para acero en barras nervuradas. | 1.000 | 0.00 | 0.00 |
| op00ata010 |  | Atadora de armadura. | 1.000 | 0.00 | 0.00 |
| mo042 | h | Oficial armador de hierro. (mano de obra) | 0.029 | 8.65 | 0.25 |
| mo088 | h | Medio oficial armador de hierro. (mano de obra) | 0.029 | 6.07 | 0.18 |
| % | % | Costos directos complementarios | 2 % | 1.91 | 0.04 |
|  |  | Costes directos |  |  | 1.95 |
