# Fosa séptica compacta de polietileno de alta densidad (PEAD/HDPE) con filtro biológico aeróbico, de 31500 litros, de 2500 mm de diámetro y 6960 mm de longitud

- Propiedad del archivo: CYPE INGENIEROS, S.A.
- Formato: FIEBDC-3/2002
- Ámbito geográfico: Argentina
- Divisa: ARS
- Costes indirectos: 3.00 %
- Gastos generales: 13.00 %
- Beneficio industrial: 6.00 %
- IVA: 21.00 %

## I Instalaciones

### IU Urbanas

#### IUE Tratamiento de aguas residuales

**IUE050** Ud Fosa séptica compacta de polietileno de alta densidad (PEAD/HDPE) con filtro biológico aeróbico, de 31500 litros, de 2500 mm de diámetro y 6960 mm de longitud.
Suministro e instalación de fosa séptica compacta de polietileno de alta densidad (PEAD/HDPE) con filtro biológico aeróbico, de 31500 litros, de 2500 mm de diámetro y 6960 mm de longitud, con dos bocas de acceso de 500 mm de diámetro, boca de entrada y boca de salida de 200 mm de diámetro.
Incluye: Replanteo. Colocación. Conexionado y comprobación de su correcto funcionamiento.
Criterio de cómputo de proyecto: Número de unidades previstas, según documentación gráfica de Proyecto.
Criterio de cómputo de obra: Se medirá el número de unidades realmente ejecutadas según especificaciones de Proyecto.

| Código | Ud | Descripción | Rendimiento | Precio | Importe |
|---|---|---|---|---|---|
| mt46fsp110k | Ud | Fosa séptica compacta de polietileno de alta densidad (PEAD/HDPE) con filtro biológico aeróbico, de 31500 litros, de 2500 mm de diámetro y 6960 mm de longitud, con dos bocas de acceso de 500 mm de diámetro, boca de entrada y boca de salida de 200 mm de diámetro, para tratamiento de aguas residuales. (material) | 1.000 | 125053.13 | 125053.13 |
| mo008 | h | Oficial plomero. (mano de obra) | 4.139 | 175.43 | 726.10 |
| mo107 | h | Medio oficial plomero. (mano de obra) | 4.139 | 124.74 | 516.30 |
| % | % | Herramientas | 2 % | 126295.53 | 2525.91 |
|  |  | Costes directos |  |  | 128821.44 |
