# Estación depuradora biológica

- Propiedad del archivo: CYPE INGENIEROS, S.A.
- Formato: FIEBDC-3/2002
- Ámbito geográfico: Argentina
- Divisa: ARS
- Costes indirectos: 3.00 %
- Gastos generales: 13.00 %
- Beneficio industrial: 6.00 %
- IVA: 21.00 %

## I Instalaciones

### IU Urbanas

#### IUE Depuración de aguas residuales

**IUE052** Ud Estación depuradora biológica.
Estación depuradora biológica de aguas residuales, tecnología VFL, capacidad para 25 a 75 usuarios (H.E.), carga media de materia orgánica contaminante (DBO5) de 3,6 kg/día y caudal máximo de agua depurada de 8100 litros/día, equipada con una estación de bombeo, un reactor biológico tipo AT, dos compresores y un depósito de fangos. Totalmente instalada y en funcionamiento, sin incluir la excavación, la nivelación ni el relleno del trasdós.
Incluye: Replanteo. Colocación de la estación depuradora. Conexionado con las redes de conducción de agua, de desagües cloacales y pluviales y eléctrica. Puesta en marcha.
Criterio de cómputo de proyecto: Número de unidades previstas, según documentación gráfica de Proyecto.
Criterio de cómputo de obra: Se medirá el número de unidades realmente ejecutadas según especificaciones de Proyecto.

| Código | Ud | Descripción | Rendimiento | Precio | Importe |
|---|---|---|---|---|---|
| mt46edb010j | Ud | Estación depuradora biológica de aguas residuales, tecnología VFL, capacidad para 25 a 75 usuarios (H.E.), carga media de materia orgánica contaminante (DBO5) de 3,6 kg/día y caudal máximo de agua depurada de 8100 litros/día, equipada con una estación de bombeo, un reactor biológico tipo AT, dos compresores y un depósito de fangos. (material) | 1.000 | 393797.26 | 393797.26 |
| mq04cag010a | h | Camión con grúa de hasta 6 t. (maquinaria) | 1.100 | 38760.93 | 42637.02 |
| mo008 | h | Oficial plomero. (mano de obra) | 7.124 | 34893.33 | 248580.08 |
| mo107 | h | Medio oficial plomero. (mano de obra) | 7.124 | 25332.66 | 180469.87 |
| mo003 | h | Oficial electricista. (mano de obra) | 2.375 | 34893.33 | 82871.66 |
| mo102 | h | Medio oficial electricista. (mano de obra) | 2.375 | 25332.66 | 60165.07 |
| % | % | Herramientas | 2 % | 1008520.96 | 20170.42 |
|  |  | Costes directos |  |  | 1028691.38 |
