# Boca de tormenta en calzada con caja para válvula antirretorno, construida con hormigón, de 25x50x90 cm

- Propiedad del archivo: CYPE INGENIEROS, S.A.
- Formato: FIEBDC-3/2002
- Ámbito geográfico: Argentina
- Costes indirectos: 3.00 %
- Gastos generales: 13.00 %
- Beneficio industrial: 6.00 %
- IVA: 21.00 %

## I Instalaciones

### IU Urbanas

#### IUS Redes de saneamiento

**IUS090** Ud Boca de tormenta en calzada con caja para válvula antirretorno, construida con hormigón, de 25x50x90 cm.
Formación de boca de tormenta en calzada construida con hormigón masivo H-20, clase de exposición ambiental A1, tamaño máximo del agregado 19,0 mm, consistencia plástica, de 25x50x90 cm, realizada sobre cama de asiento de material granular de 20 cm de espesor, con caja prefabricada de poliuretano de 45x23x40 cm incluida la válvula antirretorno de aluminio anodizado de 13,5x13,5 cm y rejilla de fundición dúctil normalizada, carga de rotura 250 kN, compatible con superficies de adoquín, hormigón o asfalto en caliente, de abrir y antirrobo, con marco de fundición del mismo tipo, enrasada al pavimento. Incluso colocación y retirada de encofrado recuperable de chapa metálica. Totalmente instalado y conexionado a la red general de desagüe, incluyendo el relleno del trasdós con material granular y sin incluir la excavación.
Incluye: Replanteo y trazado de la boca de tormenta en planta y alzado. Excavación. Eliminación de las tierras sueltas del fondo de la excavación. Formación de cama con material granular. Colocación del encofrado. Vertido y compactación del hormigón en formación de caja. Retirada del encofrado. Colocación de la caja prefabricada. Empalme y rejuntado de la boca de tormenta a la colectora. Relleno del trasdós. Colocación del marco y la rejilla.
Criterio de cómputo de proyecto: Número de unidades previstas, según documentación gráfica de Proyecto.
Criterio de medición de obra: Se medirá el número de unidades realmente ejecutadas según especificaciones de Proyecto.

| Código | Ud | Descripción | Rendimiento | Precio | Importe |
|---|---|---|---|---|---|
| mt01arr010c | t | Grava de cantera, de 60 a 90 mm de diámetro. (material) | 0.088 | 5.81 | 0.51 |
| mt08epr040 | Ud | Encofrado recuperable de chapa metálica para formación de boca de tormenta de sección rectangular. (material) | 0.100 | 136.75 | 13.68 |
| mt10hmf080Ff | m³ | Hormigón masivo H-20, clase de exposición ambiental A1, tamaño máximo del agregado 19,0 mm, consistencia plástica, elaborado, según CIRSOC 201 2005. (material) | 0.210 | 65.72 | 13.80 |
| mt04lma010a | Ud | Ladrillo cerámico macizo de elaboración mecánica para revestir, 25x12x5 cm. (material) | 8.000 | 0.30 | 2.40 |
| mt09mor010f | m³ | Mortero de cemento CEM II/B-P 32,5 N tipo M-15, confeccionado en obra con 450 kg/m³ de cemento y una proporción en volumen 1/3. (material) | 0.022 | 150.14 | 3.30 |
| mt11poc010 | Ud | Caja prefabricada de poliuretano de 45x23x40 cm, incluso válvula antirretorno de aluminio anodizado de 13,5x13,5 cm. (material) | 1.000 | 87.43 | 87.43 |
| mt11rej010f | Ud | Marco y rejilla de fundición dúctil, carga de rotura 250 kN, de abrir y provista de cadena antirrobo, de 500x250 mm, para boca de tormenta, incluso revestimiento de pintura bituminosa y relieves antideslizantes en la parte superior. (material) | 1.000 | 33.51 | 33.51 |
| mt01arr010a | t | Grava de cantera, de 19 a 25 mm de diámetro. (material) | 0.610 | 5.81 | 3.54 |
| au00auh020 |  | Canaleta para vertido del hormigón. | 1.000 | 0.00 | 0.00 |
| au00auh040 |  | Vibrador de hormigón, eléctrico. | 1.000 | 0.00 | 0.00 |
| mo040 | h | Oficial albañil de obra civil. (mano de obra) | 2.055 | 8.24 | 16.93 |
| mo085 | h | Medio oficial albañil de obra civil. (mano de obra) | 2.055 | 5.78 | 11.88 |
| % | % | Costos directos complementarios | 2 % | 186.98 | 3.74 |
|  |  | Costes directos |  |  | 190.72 |
