# Bolardo fijo de fundición de hierro modelo Finisterre "SANTA & COLE", de 80 cm de altura, fijado a una superficie soporte (no incluida en este precio)

- Propiedad del archivo: CYPE INGENIEROS, S.A.
- Formato: FIEBDC-3/2002
- Ámbito geográfico: Argentina
- Costes indirectos: 3.00 %
- Gastos generales: 13.00 %
- Beneficio industrial: 6.00 %
- IVA: 21.00 %

## T Equipamiento urbano

### TP Protecciones peatonales

#### TPH Hitos y bolardos

**TPH020** Ud Bolardo fijo de fundición de hierro modelo Finisterre "SANTA & COLE", de 80 cm de altura, fijado a una superficie soporte (no incluida en este precio).
Suministro y montaje de bolardo fijo modelo Finisterre "SANTA & COLE", de 80 cm de altura, de fundición de hierro con protección antioxidante y pintura de color negro, fijado a una superficie soporte (no incluida en este precio). Incluso parte proporcional de replanteo, elementos de anclaje y eliminación y limpieza del material sobrante.
Incluye: Replanteo. Montaje. Eliminación y limpieza del material sobrante.
Criterio de cómputo de proyecto: Número de unidades previstas, según documentación gráfica de Proyecto.
Criterio de cómputo de obra: Se medirá el número de unidades realmente ejecutadas según especificaciones de Proyecto.

| Código | Ud | Descripción | Rendimiento | Precio | Importe |
|---|---|---|---|---|---|
| mt52hsc020c | Ud | Bolardo fijo modelo Finisterre "SANTA & COLE", de 80 cm de altura, de fundición de hierro con protección antioxidante y pintura de color negro, incluso pernos de anclaje. (material) | 1.000 | 86.19 | 86.19 |
| mt09reh330 | kg | Mortero de resina epoxi con arena de sílice, de endurecimiento rápido, para relleno de anclajes. (material) | 0.200 | 1.53 | 0.31 |
| mo041 | h | Oficial albañil especializado en trabajos de mampostería de obra civil. (mano de obra) | 0.463 | 2.95 | 1.37 |
| mo087 | h | Medio oficial albañil especializado en trabajos de mampostería de obra civil. (mano de obra) | 0.463 | 2.17 | 1.00 |
| % | % | Herramientas | 2 % | 88.87 | 1.78 |
|  |  | Costes directos |  |  | 90.65 |
