# Sumidero longitudinal de mampostería

- Propiedad del archivo: CYPE Ingenieros S.A.
- Formato: FIEBDC-3/2016
- Programa: Generador de precios de la construcción. CYPE Ingenieros, S.A.
- Fecha: 29/01/2025
- Ámbito geográfico: Argentina
- Divisa: ARS
- Costes indirectos: 3 %
- Gastos generales: 13 %
- Beneficio industrial: 6 %
- IVA: 21 %

## I Instalaciones

### IU Urbanas

#### IUS Redes de saneamiento

**IUS080** m Sumidero longitudinal de mampostería.
Formación de sumidero longitudinal con paredes de mampostería de ladrillo cerámico macizo, asentado con mortero de cemento, confeccionado en obra, dosificación 1:6, enfoscada y bruñida interiormente con mortero de cemento, confeccionado en obra, con aditivo hidrófugo, dosificación 1:3, con rejilla y marco de acero galvanizado, de 200 mm de ancho interior y 400 mm de altura, carga de rotura 15 kN; sobre solera de hormigón masivo H-20, clase de exposición ambiental A1, tamaño máximo del agregado 19,0 mm, consistencia muy plástica de 15 cm de espesor; previa excavación con medios manuales y posterior relleno del trasdós con hormigón. Incluso piezas especiales y sifón en línea registrable.
Incluye: Replanteo del recorrido del sumidero longitudinal. Excavación con medios manuales. Eliminación de las tierras sueltas del fondo de la excavación. Colado y compactación del hormigón en formación de solera. Formación de la obra de mampostería con ladrillos, previamente humedecidos, colocados con mortero. Ejecución de taladros para el conexionado de la cañería al sumidero longitudinal. Empalme y rejuntado de la cañería al sumidero longitudinal. Colocación del sifón en línea. Revoque y bruñido por el interior con mortero de cemento, redondeando ángulos. Relleno del trasdós. Colocación del marco y la rejilla. Comprobación de su correcto funcionamiento.
Criterio de cómputo de proyecto: Longitud medida en proyección horizontal, según documentación gráfica de Proyecto.
Criterio de cómputo de obra: Se medirá, en proyección horizontal, la longitud realmente ejecutada según especificaciones de Proyecto.

| Código | Ud | Descripción | Rendimiento | Precio | Importe |
|---|---|---|---|---|---|
| mt10hmf080Fe | m³ | Hormigón masivo H-20, clase de exposición ambiental A1, tamaño máximo del agregado 19 mm, consistencia muy plástica, elaborado, según CIRSOC 201 2005. (material) | 0.189 | 3191.66 | 603.224 |
| mt04lma010b | Ud | Ladrillo cerámico macizo de elaboración mecánica, para revestir, 25x12x5 cm, densidad 2300 kg/m³. (material) | 74 | 7.93 | 586.820 |
| mt08aaa010a | m³ | Agua. (material) | 0.012 | 25.08 | 0.301 |
| mt01arg005a | t | Arena de cantera, para mortero preparado en obra. (material) | 0.069 | 282.15 | 19.468 |
| mt08cem000g | kg | Cemento gris en sacos. (material) | 14.172 | 4.81 | 68.167 |
| mt08adt010 | kg | Aditivo hidrófugo para impermeabilización de morteros u hormigones. (material) | 0.146 | 20.07 | 2.930 |
| mt11rej020a | Ud | Marco y rejilla de acero galvanizado, de 200 mm de ancho y 500 mm de longitud, para canaleta de 200 mm de ancho interior y 400 mm de altura, carga de rotura 15 kN. (material) | 2 | 132.29 | 264.580 |
| mt11var120b | Ud | Sifón en línea de PVC, color gris, registrable, con unión macho/hembra, de 110 mm de diámetro. (material) | 0.2 | 704.88 | 140.976 |
| mq06hor010 | h | Hormigonera eléctrica con una capacidad de amasado de 160 l. (maquinaria) | 0.034 | 2414.51 | 82.093 |
| mo041 | h | Oficial albañil especializado en trabajos de mampostería de obra civil. (mano de obra) | 1.662 | 33952.66 | 56429.321 |
| mo087 | h | Medio oficial albañil especializado en trabajos de mampostería de obra civil. (mano de obra) | 1.304 | 25378.93 | 33094.125 |
| % | % | Herramientas | 2 % | 91292.005 | 1825.840 |
|  |  | Costes directos |  |  | 93117.845 |

Residuos:
- colocación: mt04lma010b Ladrillo cerámico macizo de elaboración mecánica, para revestir, 25x12x5 cm, densidad 2300 kg/m³; factor de residuo 0.021
- colocación: mt01arg005a Arena de cantera, para mortero preparado en obra; factor de residuo 0.00501329
- colocación: mt08cem000g Cemento gris en sacos; factor de residuo 0.0063
- colocación: mt08adt010 Aditivo hidrófugo para impermeabilización de morteros u hormigones; factor de residuo 0.055
- colocación: mt11var120b Sifón en línea de PVC, color gris, registrable, con unión macho/hembra, de 110 mm de diámetro; factor de residuo 0.0222586

## Recursos

**mt10hmf080Fe** m³ Hormigón masivo H-20
Datos técnicos: Coste energético 1840.000 MJ; Emisión de CO2 230.000 kg; Código LER 17 01 01; Masa del elemento 2300 kg; Volumen 1.533333 m3

**mt04lma010b** Ud Ladrillo cerámico macizo de elaboración mecánica, para revestir, 25x12x5 cm, densidad 2300 kg/m³
Datos técnicos: Coste energético 9.765 MJ; Emisión de CO2 0.578 kg; Código LER 17 01 02; Masa del elemento 2.52 kg; Volumen 0.002016 m3
Residuos:
- embalaje: re170201 Madera. (componente de residuo); rendimiento 0.017 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000g** kg Cemento gris en sacos
Datos técnicos: Coste energético 4.234 MJ; Emisión de CO2 0.734 kg; Código LER 17 01 01; Masa del elemento 1 kg; Volumen 0.000667 m3
Residuos:
- embalaje: re150101 Envases de papel y cartón. (componente de residuo); rendimiento 0.014 kg; Código LER 15 01 01; Masa del elemento 1 kg; Volumen 0.001333 m3
- embalaje: re170201 Madera; rendimiento 0.001 kg
- embalaje: re170203 Plástico; rendimiento 0.003 kg

**mt08adt010** kg Aditivo hidrófugo para impermeabilización de morteros u hormigones
Datos técnicos: Coste energético 71.130 MJ; Emisión de CO2 2.824 kg; Código LER 17 09 04; Masa del elemento 1 kg; Volumen 0.000667 m3
Residuos:
- embalaje: re170203 Plástico; rendimiento 0.032 kg

**mt11rej020a** Ud Marco y rejilla de acero galvanizado
Datos técnicos: Coste energético 275.529 MJ; Emisión de CO2 30.956 kg
Residuos:
- embalaje: re150101 Envases de papel y cartón; rendimiento 3.59 kg

**mt11var120b** Ud Sifón en línea de PVC, color gris, registrable, con unión macho/hembra, de 110 mm de diámetro
Datos técnicos: Coste energético 147.278 MJ; Emisión de CO2 7.344 kg; Código LER 17 02 03; Masa del elemento 1.52 kg; Volumen 0.002533 m3
Residuos:
- embalaje: re150101 Envases de papel y cartón; rendimiento 0.038 kg
