# Pavimento de adoquines cerámicos clinker

- Propiedad del archivo: CYPE Ingenieros S.A.
- Formato: FIEBDC-3/2016
- Programa: Generador de precios de la construcción. CYPE Ingenieros, S.A.
- Fecha: 29/01/2025
- Ámbito geográfico: Argentina
- Divisa: ARS
- Costes indirectos: 3 %
- Gastos generales: 13 %
- Beneficio industrial: 6 %
- IVA: 21 %

## M Firmes y pavimentos urbanos

### MP Pavimentos urbanos

#### MPA De adoquines

**MPA010** m² Pavimento de adoquines cerámicos clinker.
Pavimento de adoquines cerámicos clinker, en exteriores, realizado sobre firme con tráfico de categoría C4 (áreas peatonales, calles residenciales) y categoría de explanada E1 (5 <= CBR < 10), compuesto por base flexible de zahorra natural, de 20 cm de espesor, con extendido y compactado al 100% del Proctor Modificado, mediante la colocación flexible, con aparejo a matajuntas, de adoquines cerámicos clinker de color rojo, acabado superficial liso, cuyas especificaciones técnicas cumplen la, de 240x120x60 mm, sobre una capa de arena de granulometría comprendida entre 0,5 y 5 mm, dejando entre ellos una junta de separación de entre 2 y 3 mm, para su posterior rejuntado con arena natural, fina y seca, de 2 mm de tamaño máximo; y vibrado del pavimento con bandeja vibrante de guiado manual.
Incluye: Replanteo de fajas para reglado y niveles. Corte de las piezas. Preparación de la explanada. Extendido y compactación de la base. Ejecución del encuentro con los bordes de confinamiento. Extendido y nivelación de la capa de arena. Colocación de los adoquines. Relleno de juntas con arena y vibrado del pavimento. Limpieza.
Criterio de cómputo de proyecto: Superficie medida en proyección horizontal, según documentación gráfica de Proyecto. No se han tenido en cuenta los retaceos como factor de influencia para incrementar el cómputo, toda vez que en la descomposición se ha considerado el tanto por cien de roturas general.
Criterio de cómputo de obra: Se medirá, en proyección horizontal, la superficie realmente ejecutada según especificaciones de Proyecto.

| Código | Ud | Descripción | Rendimiento | Precio | Importe |
|---|---|---|---|---|---|
| mt01zah010a | t | Zahorra natural caliza. (material) | 0.23 | 156.75 | 36.053 |
| mt01arp021c | m³ | Arena de granulometría comprendida entre 0,5 y 5 mm, no conteniendo más de un 3% de materia orgánica y arcilla. Se tendrá en cuenta lo especificado en sobre la friabilidad y en sobre la resistencia a la fragmentación de la arena. (material) | 0.055 | 376.19 | 20.690 |
| mt18acg010c | Ud | Adoquín cerámico clinker, de color rojo, acabado superficial liso, 240x120x60 mm, cuyas especificaciones técnicas cumplen la. (material) | 38.85 | 8.44 | 327.894 |
| mt01arp020a | kg | Arena natural, fina y seca, de 2 mm de tamaño máximo, exenta de sales perjudiciales, presentada en sacos. (material) | 1 | 5.49 | 5.490 |
| mq01mot010a | h | Motoniveladora de 141 kW. (maquinaria) | 0.008 | 53128.72 | 425.030 |
| mq02rov010i | h | Compactador monocilíndrico vibrante autopropulsado, de 129 kW, de 16,2 t, ancho de trabajo 213,4 cm. (maquinaria) | 0.013 | 48833.28 | 634.833 |
| mq02cia020j | h | Camión cisterna, de 8 m³ de capacidad. (maquinaria) | 0.006 | 83213.09 | 499.279 |
| mq02rod010a | h | Bandeja vibrante de guiado manual, de 170 kg, ancho de trabajo 50 cm, reversible. (maquinaria) | 0.154 | 3331.32 | 513.023 |
| mo041 | h | Oficial albañil especializado en trabajos de mampostería de obra civil. (mano de obra) | 0.237 | 33952.66 | 8046.780 |
| mo087 | h | Medio oficial albañil especializado en trabajos de mampostería de obra civil. (mano de obra) | 0.266 | 25378.93 | 6750.795 |
| % | % | Herramientas | 2 % | 17259.867 | 345.197 |
|  |  | Costes directos |  |  | 17605.064 |

Residuos:
- colocación: mt01zah010a Zahorra natural caliza; factor de residuo 0.00729141
- colocación: mt01arp021c; factor de residuo 0.003
- colocación: mt18acg010c; factor de residuo 0.0123
- colocación: mt01arp020a Arena natural, fina y seca, de 2 mm de tamaño máximo, exenta de sales perjudiciales, presentada en sacos; factor de residuo 0.003

## Recursos

**mt01zah010a** t Zahorra natural caliza
Datos técnicos: Coste energético 127.000 MJ; Emisión de CO2 7.000 kg; Código LER 01 04 08; Masa del elemento 1000 kg; Volumen 0.666667 m3

**mt01arp021c** m³ Arena de granulometría comprendida entre 0,5 y 5 mm
Datos técnicos: Coste energético 146.250 MJ; Emisión de CO2 7.800 kg; Código LER 01 04 09; Masa del elemento 1950 kg; Volumen 1.21875 m3

**mt18acg010c** Ud Adoquín cerámico clinker
Datos técnicos: Coste energético 103.502 MJ; Emisión de CO2 0.836 kg; Código LER 17 01 03; Masa del elemento 2.93 kg; Volumen 0.002344 m3
Residuos:
- embalaje: re170201 Madera. (componente de residuo); rendimiento 0.002 kg; Código LER 17 02 01; Masa del elemento 1 kg; Volumen 0.000909 m3
- embalaje: re170203 Plástico. (componente de residuo); rendimiento 0.004 kg; Código LER 17 02 03; Masa del elemento 1 kg; Volumen 0.001667 m3

**mt01arp020a** kg Arena natural, fina y seca, de 2 mm de tamaño máximo, exenta de sales perjudiciales, presentada en sacos
Datos técnicos: Coste energético 0.075 MJ; Emisión de CO2 0.004 kg; Código LER 01 04 09; Masa del elemento 1 kg; Volumen 0.000625 m3
