# Excavación de fuste de pozos romanos, con medios mecánicos

- Propiedad del archivo: CYPE INGENIEROS, S.A.
- Formato: FIEBDC-3/2002
- Ámbito geográfico: Argentina
- Divisa: ARS
- Costes indirectos: 3.00 %
- Gastos generales: 13.00 %
- Beneficio industrial: 6.00 %
- IVA: 21.00 %

## A Acondicionamiento del terreno

### AD Movimiento de tierras en edificación

#### ADE Excavaciones

**ADE023** m³ Excavación de fuste de pozos romanos, con medios mecánicos.
Excavación de fuste de pozos romanos, de hasta 10 m de profundidad, en suelo de arcilla blanda, con medios mecánicos, y carga a camión.
Criterio de valoración económica: El precio no incluye la repercusión del ensanchamiento de la base ni el transporte de los materiales excavados.
Incluye: Replanteo general y fijación de los puntos y niveles de referencia. Excavación del fuste, con extracción de las tierras. Carga a camión de los materiales excavados.
Criterio de cómputo de proyecto: Volumen medido sobre las secciones teóricas de la excavación, según documentación gráfica de Proyecto.
Criterio de cómputo de obra: Se medirá el volumen teórico ejecutado según especificaciones de Proyecto, sin incluir los incrementos por excesos de excavación no autorizados, ni el relleno necesario para reconstruir la sección teórica por defectos imputables al Contratista. Se medirá la excavación una vez realizada y antes de que sobre ella se efectúe ningún tipo de relleno. Si el Contratista cerrase la excavación antes de conformada el cómputo, se entenderá que se aviene a lo que unilateralmente determine el director de la ejecución de la obra.

| Código | Ud | Descripción | Rendimiento | Precio | Importe |
|---|---|---|---|---|---|
| mq03poz020a | h | Equipo completo de perforación sobre grúa de 136 kW, para excavación de fuste de pozo romano de hasta 10 m de profundidad. (maquinaria) | 0.246 | 58818.88 | 14469.44 |
| mo113 | h | Ayudante de albañil especializado en trabajos de mampostería. (mano de obra) | 0.248 | 8579.62 | 2127.75 |
| % | % | Herramientas | 2 % | 16597.19 | 331.94 |
|  |  | Costes directos |  |  | 16929.13 |
