# Embudo con sumidero sifónico de PVC, de salida vertical de 75 mm de diámetro, con rejilla plana de polipropileno de 150x150 mm

- Propiedad del archivo: CYPE INGENIEROS, S.A.
- Formato: FIEBDC-3/2002
- Ámbito geográfico: Argentina
- Costes indirectos: 3.00 %
- Gastos generales: 13.00 %
- Beneficio industrial: 6.00 %
- IVA: 21.00 %

## A Movimiento de suelos

### AS Red de desagüe cloacal

#### ASI Sistemas de drenaje de suelos

**ASI010** Ud Embudo con sumidero sifónico de PVC, de salida vertical de 75 mm de diámetro, con rejilla plana de polipropileno de 150x150 mm.
Suministro y montaje de embudo con sumidero sifónico de PVC, de salida vertical de 75 mm de diámetro, con rejilla plana de polipropileno de 150x150 mm, color negro, para recogida de aguas pluviales o de locales húmedos. Incluso parte proporcional de accesorios de montaje, piezas especiales, material auxiliar y elementos de sujeción. Totalmente montada, conexionada a la red general de desagüe y probada.
Incluye: Replanteo y trazado. Colocación y fijación de el embudo. Unión del caño de desagüe a la bajante o cámara de inspección existentes.
Criterio de cómputo de proyecto: Número de unidades previstas, según documentación gráfica de Proyecto.
Criterio de medición de obra: Se medirá el número de unidades realmente ejecutadas según especificaciones de Proyecto.

| Código | Ud | Descripción | Rendimiento | Precio | Importe |
|---|---|---|---|---|---|
| mt11cal010a | Ud | Embudo con sumidero sifónico de PVC, de salida vertical de 75 mm de diámetro, con rejilla plana de polipropileno de 150x150 mm, color negro. (material) | 1.000 | 17.32 | 17.32 |
| mt11var020 | Ud | Material auxiliar para saneamiento. (material) | 1.000 | 0.64 | 0.64 |
| mo007 | h | Oficial plomero. (mano de obra) | 0.321 | 8.52 | 2.73 |
| % | % | Costos directos complementarios | 2 % | 20.69 | 0.41 |
|  |  | Costes directos |  |  | 21.10 |
