# Canaleta prefabricada de hormigón polímero

- Propiedad del archivo: CYPE INGENIEROS, S.A.
- Formato: FIEBDC-3/2002
- Ámbito geográfico: Argentina
- Costes indirectos: 3.00 %
- Gastos generales: 13.00 %
- Beneficio industrial: 6.00 %
- IVA: 21.00 %

## A Movimiento de suelos

### AS Red de desagüe cloacal

#### ASI Sistemas de drenaje de suelos

**ASI050** m Canaleta prefabricada de hormigón polímero, Self 200 "ULMA", de 1000 mm de longitud, 204 mm de ancho exterior, 150 mm de ancho interior y 140 mm de altura, con rejilla perforada de acero galvanizado, carga de rotura 15 kN, modelo GP150UCA "ULMA".
Suministro y colocación de canaleta prefabricada de hormigón polímero, Self 200 "ULMA", de 1000 mm de longitud, 204 mm de ancho exterior, 150 mm de ancho interior y 140 mm de altura, con rejilla perforada de acero galvanizado, carga de rotura 15 kN, modelo GP150UCA "ULMA", con cancela de seguridad CS150, colocada sobre solera de hormigón masivo H-20, clase de exposición ambiental A1, tamaño máximo del agregado 19,0 mm, consistencia muy plástica de 10 cm de espesor. Incluso parte proporcional de accesorios de montaje, piezas especiales, material auxiliar, elementos de sujeción y sin incluir la excavación. Totalmente montada, conexionada a la red general de desagüe y probada.
Incluye: Replanteo y trazado de la canaleta. Eliminación de las tierras sueltas del fondo de la excavación. Vertido y compactación del hormigón en formación de solera. Montaje de las piezas prefabricadas. Formación de agujeros para conexionado de caños. Empalme y rejuntado de los colectores a la canaleta. Colocación de la rejilla.
Criterio de cómputo de proyecto: Longitud medida en proyección horizontal, según documentación gráfica de Proyecto.
Criterio de medición de obra: Se medirá, en proyección horizontal, la longitud realmente ejecutada según especificaciones de Proyecto.

| Código | Ud | Descripción | Rendimiento | Precio | Importe |
|---|---|---|---|---|---|
| mt10hmf080Fe | m³ | Hormigón masivo H-20, clase de exposición ambiental A1, tamaño máximo del agregado 19,0 mm, consistencia muy plástica, elaborado, según CIRSOC 201 2005. (material) | 0.046 | 70.55 | 3.25 |
| mt11can020C | Ud | Canaleta prefabricada de hormigón polímero, Self 200 "ULMA", de 1000 mm de longitud, 204 mm de ancho exterior, 150 mm de ancho interior y 140 mm de altura, con rejilla perforada de acero galvanizado, carga de rotura 15 kN, modelo GP150UCA "ULMA", con cancela de seguridad CS150, incluso parte proporcional de piezas especiales y elementos de sujeción. (material) | 1.000 | 41.30 | 41.30 |
| mt11var020 | Ud | Material auxiliar para saneamiento. (material) | 3.000 | 0.64 | 1.92 |
| au00auh040 |  | Vibrador de hormigón, eléctrico. | 1.000 | 0.00 | 0.00 |
| mo019 | h | Oficial albañil. (mano de obra) | 0.642 | 8.24 | 5.29 |
| mo111 | h | Ayudante albañil. (mano de obra) | 0.685 | 5.56 | 3.81 |
| % | % | Costos directos complementarios | 2 % | 55.57 | 1.11 |
|  |  | Costes directos |  |  | 56.68 |
