# Sobrecimiento de hormigón ciclópeo sobre zapata corrida

- Propiedad del archivo: CYPE INGENIEROS, S.A.
- Formato: FIEBDC-3/2002
- Ámbito geográfico: Argentina
- Divisa: ARS
- Costes indirectos: 3.00 %
- Gastos generales: 13.00 %
- Beneficio industrial: 6.00 %
- IVA: 21.00 %

## C Fundaciones

### CS Superficiales

#### CSA Sobrecimientos

**CSA020** m³ Sobrecimiento de hormigón ciclópeo sobre zapata corrida.
Sobrecimiento de hormigón ciclópeo sobre zapata corrida, realizada con hormigón H-21, condición de exposición no agresiva, tamaño máximo del agregado 53,0 mm, ámbito de consistencia A-3, elaborado y colado desde camión (60% de volumen) y piedra bola de 15 a 30 cm de diámetro (40% de volumen), para el apoyo de muro de mampostería.
Criterio de valoración económica: El precio no incluye el encofrado.
Incluye: Replanteo. Colado y compactación del hormigón. Colocación de las piedras en el hormigón fresco. Coronación y enrase. Curado del hormigón.
Criterio de cómputo de proyecto: Volumen medido según documentación gráfica de Proyecto.
Criterio de cómputo de obra: Se medirá el volumen realmente ejecutado según especificaciones de Proyecto.

| Código | Ud | Descripción | Rendimiento | Precio | Importe |
|---|---|---|---|---|---|
| mt10hmf081aob | m³ | Hormigón masivo H-21, condición de exposición no agresiva, tamaño máximo del agregado 53 mm, ámbito de consistencia A-3, elaborado, según CIRSOC 201 1982. (material) | 0.660 | 3212.29 | 2120.11 |
| mt01arg100b | m³ | Piedra bola de 15 a 30 cm de diámetro. (material) | 0.400 | 307.34 | 122.94 |
| au00auh020 |  | Canaleta para colado del hormigón. | 1.000 | 0.00 | 0.00 |
| au00auh040 |  | Vibrador de hormigón, eléctrico. | 1.000 | 0.00 | 0.00 |
| mo045 | h | Oficial armador en hormigón. (mano de obra) | 0.119 | 35334.28 | 4204.78 |
| mo092 | h | Medio oficial armador en hormigón. (mano de obra) | 0.119 | 26396.86 | 3141.23 |
| mo113 | h | Ayudante de albañil especializado en trabajos de mampostería. (mano de obra) | 0.950 | 24452.14 | 23229.53 |
| % | % | Herramientas | 2 % | 32818.59 | 656.37 |
|  |  | Costes directos |  |  | 33474.96 |
