# Formación de encofrado perdido de mampostería de bloque de hormigón de 20 cm de espesor, en platea de fundación

- Propiedad del archivo: CYPE INGENIEROS, S.A.
- Formato: FIEBDC-3/2002
- Ámbito geográfico: Argentina
- Costes indirectos: 3.00 %
- Gastos generales: 13.00 %
- Beneficio industrial: 6.00 %
- IVA: 21.00 %

## C Fundaciones

### CS Superficiales

#### CSL Plateas

**CSL020** m² Formación de encofrado perdido de mampostería de bloque de hormigón de 20 cm de espesor, en platea de fundación.
Formación de encofrado perdido de mampostería de 20 cm de espesor, realizada con bloque hueco de hormigón gris de 40x20x20 cm, para revestir, y recibida con mortero de cemento 1:6, en platea de fundación. Incluso parte proporcional de ejecución de encuentros.
Incluye: Replanteo. Colocación y aplomado de miras en las esquinas. Tendido de hilos entre miras. Colocación de las piezas por hiladas a nivel.
Criterio de cómputo de proyecto: Superficie medida según documentación gráfica de Proyecto.
Criterio de medición de obra: Se medirá la superficie de hormigón en contacto con el encofrado realmente ejecutada según especificaciones de Proyecto.

| Código | Ud | Descripción | Rendimiento | Precio | Importe |
|---|---|---|---|---|---|
| mt02bhg010d | Ud | Bloque hueco de hormigón, para revestir, color gris, 40x20x20 cm, resistencia normalizada R10 (10 N/mm²), incluso parte proporcional de piezas especiales: zunchos y medios. (material) | 12.600 | 0.61 | 7.69 |
| mt09mor010c | m³ | Mortero de cemento CEM II/B-P 32,5 N tipo M-5, confeccionado en obra con 250 kg/m³ de cemento y una proporción en volumen 1/6. (material) | 0.009 | 118.22 | 1.06 |
| mo019 | h | Oficial albañil. (mano de obra) | 0.509 | 8.24 | 4.19 |
| mo111 | h | Ayudante albañil. (mano de obra) | 0.255 | 5.56 | 1.42 |
| % | % | Costos directos complementarios | 2 % | 14.36 | 0.29 |
|  |  | Costes directos |  |  | 14.65 |
