# Zapata de fundación de hormigón armado

- Propiedad del archivo: CYPE INGENIEROS, S.A.
- Formato: FIEBDC-3/2002
- Ámbito geográfico: Argentina
- Divisa: ARS
- Costes indirectos: 3.00 %
- Gastos generales: 13.00 %
- Beneficio industrial: 6.00 %
- IVA: 21.00 %

## C Fundaciones

### CS Superficiales

#### CSZ Zapatas

**CSZ010** m³ Zapata de fundación de hormigón armado.
Zapata de fundación de hormigón armado, realizada con hormigón H-21, condición de exposición no agresiva, tamaño máximo del agregado 19,0 mm, ámbito de consistencia A-3, elaborado, y colado desde camión, y acero ADN 420, con una cuantía aproximada de 50 kg/m³. Incluso armaduras de espera de la columna, alambre de atar, y separadores.
Criterio de valoración económica: El precio incluye el corte, doblado y armado del acero en el lugar definitivo de su colocación en obra, pero no incluye el encofrado.
Incluye: Replanteo y trazado de las zapatas y de las columnas u otros elementos estructurales que apoyen en las mismas. Colocación de separadores y fijación de las armaduras. Colado y compactación del hormigón. Coronación y enrase de cimientos. Curado del hormigón.
Criterio de cómputo de proyecto: Volumen medido sobre las secciones teóricas de la excavación, según documentación gráfica de Proyecto.
Criterio de cómputo de obra: Se medirá el volumen teórico ejecutado según especificaciones de Proyecto, sin incluir los incrementos por excesos de excavación no autorizados.

| Código | Ud | Descripción | Rendimiento | Precio | Importe |
|---|---|---|---|---|---|
| mt07aco020a | Ud | Separador homologado para fundaciones. (material) | 8.000 | 2.52 | 20.16 |
| mt07aco090b | kg | Acero en barras nervuradas, ADN 420, de varios diámetros, según IRAM-IAS U 500-528. (material) | 51.000 | 45.28 | 2309.28 |
| mt08var050 | kg | Alambre galvanizado para atar, de 1,30 mm de diámetro. (material) | 0.200 | 25.22 | 5.04 |
| mt10haf071alc | m³ | Hormigón H-21, condición de exposición no agresiva, tamaño máximo del agregado 19 mm, ámbito de consistencia A-3, elaborado, según CIRSOC 201 1982. (material) | 1.100 | 3261.93 | 3588.12 |
| op00ciz020 |  | Cizalla para acero en barras nervuradas. | 1.000 | 0.00 | 0.00 |
| op00ata010 |  | Atadora de armadura. | 1.000 | 0.00 | 0.00 |
| au00auh020 |  | Canaleta para colado del hormigón. | 1.000 | 0.00 | 0.00 |
| au00auh040 |  | Vibrador de hormigón, eléctrico. | 1.000 | 0.00 | 0.00 |
| mo043 | h | Oficial armador de hierro. (mano de obra) | 0.173 | 35334.28 | 6112.83 |
| mo090 | h | Medio oficial armador de hierro. (mano de obra) | 0.259 | 26396.86 | 6836.79 |
| mo045 | h | Oficial armador en hormigón. (mano de obra) | 0.054 | 35334.28 | 1908.05 |
| mo092 | h | Medio oficial armador en hormigón. (mano de obra) | 0.324 | 26396.86 | 8552.58 |
| % | % | Herramientas | 2 % | 29332.85 | 586.66 |
|  |  | Costes directos |  |  | 29919.51 |
