# Muro de sillería

- Propiedad del archivo: CYPE INGENIEROS, S.A.
- Formato: FIEBDC-3/2002
- Ámbito geográfico: Argentina
- Divisa: ARS
- Costes indirectos: 3.00 %
- Gastos generales: 13.00 %
- Beneficio industrial: 6.00 %
- IVA: 21.00 %

## E Estructuras

### EC Piedra labrada

#### ECM Muros

**ECM020** m³ Muro de sillería.
Muro portante de sillería realizado con sillarejos de piedra caliza con acabado abujardado en la cara vista, con las caras labradas en taller, sentados unos sobre otros con la interposición de mortero de cemento confeccionado en obra, con 250 kg/m³ de cemento, color gris, dosificación 1:6, suministrado en sacos, que sirva de cama, en muros de hasta 50 cm de espesor.
Incluye: Replanteo de los muros a realizar. Colocación y aplomado de miras de referencia. Tendido de hilos entre miras. Limpieza y humectación de la cama de la primera hilada. Preparación del mortero. Extendido de mortero y colocación de cuñas. Colocación de sillarejos. Tanteo con regla, nivel y plomada, rectificando su posición mediante golpeo. Formación de dinteles, jambas, bota-aguas y encuentros. Rejuntado. Limpieza del paramento.
Criterio de cómputo de proyecto: Volumen medido según documentación gráfica de Proyecto, deduciendo los huecos de superficie mayor de 3 m².
Criterio de cómputo de obra: Se medirá el volumen realmente ejecutado según especificaciones de Proyecto, deduciendo los huecos de superficie mayor de 3 m².

| Código | Ud | Descripción | Rendimiento | Precio | Importe |
|---|---|---|---|---|---|
| mt06pil010b | m³ | Piedra caliza para sillería, realizada con sillarejos: piedras labradas en forma de paralelepípedo y dimensiones máximas aproximadas de 40x22x18 cm. (material) | 1.050 | 9283.43 | 9747.60 |
| mt08aaa010a | m³ | Agua. (material) | 0.040 | 25.22 | 1.01 |
| mt01arg005a | t | Arena de cantera, para mortero preparado en obra. (material) | 0.326 | 283.70 | 92.49 |
| mt08cem000g | kg | Cemento gris en sacos. (material) | 50.400 | 4.84 | 243.94 |
| mq06hor010 | h | Hormigonera eléctrica con una capacidad de amasado de 160 l. (maquinaria) | 0.140 | 2426.58 | 339.72 |
| mo022 | h | Oficial frentista frentista colocador de piedra natural. (mano de obra) | 7.285 | 33952.66 | 247345.13 |
| mo060 | h | Medio oficial frentista frentista colocador de piedra natural. (mano de obra) | 9.444 | 25378.93 | 239678.61 |
| % | % | Herramientas | 2 % | 497448.50 | 9948.97 |
|  |  | Costes directos |  |  | 507397.47 |
