# Cáscara de escalera, ladrillo hueco sencillo, 24x11,5x4 cm, dos tableros

- Propiedad del archivo: CYPE INGENIEROS, S.A.
- Formato: FIEBDC-3/2002
- Ámbito geográfico: Argentina
- Costes indirectos: 3.00 %
- Gastos generales: 13.00 %
- Beneficio industrial: 6.00 %
- IVA: 21.00 %

## E Estructuras

### EF Mampostería

#### EFE Cáscaras

**EFE010** m² Cáscara de escalera, ladrillo hueco sencillo, 24x11,5x4 cm, dos tableros.
Formación de cáscara de escalera, formada por dos tableros de ladrillo cerámico hueco sencillo de 24x11,5x4 cm, para revestir, el primero asentado con pasta de yeso de construcción B1 y el segundo asentado con pasta de cemento rápido. Incluso parte proporcional de cimbras y apeos.
Incluye: Replanteo y marcado de niveles de plantas, palieres y escalonado. Marcado en los muros de la línea curva de la cáscara. Formación de rozas en los paramentos donde inciden los extremos de las cáscaras de cada tramo y de cada palier. Realización de los dos tableros.
Criterio de cómputo de proyecto: Superficie medida por su intradós en verdadera magnitud, según documentación gráfica de Proyecto, incluyendo las partes que se introducen en las rozas, remates de base y coronación si los hubiera y la plementería o relleno de la cáscara.
Criterio de cómputo de obra: Se medirá, en verdadera magnitud, por el intradós, la superficie realmente ejecutada según especificaciones de Proyecto, incluyendo las partes que se introducen en las rozas y los remates de base y coronación, si los hubiera.

| Código | Ud | Descripción | Rendimiento | Precio | Importe |
|---|---|---|---|---|---|
| mt09pye010b | m³ | Pasta de yeso de construcción B1. (material) | 0.015 | 80.89 | 1.21 |
| mt09pce030 | kg | Cemento rápido en sacos. (material) | 20.000 | 0.05 | 1.00 |
| mt04lvc010a | Ud | Ladrillo cerámico hueco sencillo, para revestir, 24x11,5x4 cm. (material) | 70.000 | 0.08 | 5.60 |
| mo020 | h | Oficial albañil especializado en trabajos de mampostería. (mano de obra) | 2.676 | 8.24 | 22.05 |
| mo112 | h | Ayudante albañil especializado en trabajos de mampostería. (mano de obra) | 1.338 | 5.56 | 7.44 |
| % | % | Costos directos complementarios | 2 % | 37.30 | 0.75 |
|  |  | Costes directos |  |  | 38.05 |
