# Arco de mampostería de ladrillo cerámico

- Propiedad del archivo: CYPE INGENIEROS, S.A.
- Formato: FIEBDC-3/2002
- Ámbito geográfico: Argentina
- Divisa: ARS
- Costes indirectos: 3.00 %
- Gastos generales: 13.00 %
- Beneficio industrial: 6.00 %
- IVA: 21.00 %

## E Estructuras

### EF Mampostería

#### EFR Arcos

**EFR010** Ud Arco de mampostería de ladrillo cerámico.
Arco estructural de medio punto, con una cara vista, de 90 cm de luz libre y 45 cm de flecha, 11,5 cm de espesor y 24 cm de ancho, realizado con ladrillo cerámico visto perforado hidrofugado, color Salmón, acabado liso, 24x11,5x5 cm, junta rehundida, asentado con mortero de cemento confeccionado en obra, con 250 kg/m³ de cemento, color gris, dosificación 1:6, suministrado en sacos; montaje y desmontaje de cimbras y apeos.
Incluye: Montaje de cimbras y apeos. Replanteo de los ladrillos. Marcado del perímetro. Preparación del mortero. Colocación de los ladrillos. Limpieza del paramento. Resolución de encuentros. Desmontaje de cimbras y apeos. Retundido, refino y rejuntado del arco. Repaso del intradós.
Criterio de cómputo de proyecto: Número de unidades previstas, según documentación gráfica de Proyecto.
Criterio de cómputo de obra: Se medirá el número de unidades realmente ejecutadas según especificaciones de Proyecto.

| Código | Ud | Descripción | Rendimiento | Precio | Importe |
|---|---|---|---|---|---|
| mt05plt010bb | Ud | Ladrillo cerámico visto perforado hidrofugado, color Salmón, acabado liso, 24x11,5x5 cm, densidad 1700 kg/m³. (material) | 24.000 | 3.92 | 94.08 |
| mt08aaa010a | m³ | Agua. (material) | 0.004 | 25.22 | 0.10 |
| mt01arg005a | t | Arena de cantera, para mortero preparado en obra. (material) | 0.008 | 283.70 | 2.27 |
| mt08cem000g | kg | Cemento gris en sacos. (material) | 1.198 | 4.84 | 5.80 |
| mt08cim010aa | m² | Cimbra de madera de pino, dimensionada para soportar una carga máxima de trabajo de 200 kg/m², para formación de arco estructural de medio punto. (material) | 0.339 | 1286.10 | 435.99 |
| mq06hor010 | h | Hormigonera eléctrica con una capacidad de amasado de 160 l. (maquinaria) | 0.003 | 2426.58 | 7.28 |
| mo021 | h | Oficial albañil especializado en trabajos de mampostería especializado en trabajos de mampostería. (mano de obra) | 1.245 | 33952.66 | 42271.06 |
| mo114 | h | Ayudante de albañil especializado en trabajos de mampostería especializado en trabajos de mampostería. (mano de obra) | 0.662 | 24452.14 | 16187.32 |
| mo017 | h | Oficial carpintero. (mano de obra) | 0.305 | 34452.39 | 10507.98 |
| mo058 | h | Medio oficial carpintero. (mano de obra) | 0.153 | 25540.86 | 3907.75 |
| % | % | Herramientas | 2 % | 73419.63 | 1468.39 |
|  |  | Costes directos |  |  | 74888.02 |
