# Losa nervurada con casetón perdido

- Propiedad del archivo: CYPE INGENIEROS, S.A.
- Formato: FIEBDC-3/2002
- Ámbito geográfico: Argentina
- Divisa: ARS
- Costes indirectos: 3.00 %
- Gastos generales: 13.00 %
- Beneficio industrial: 6.00 %
- IVA: 21.00 %

## E Estructuras

### EH Hormigón armado

#### EHR Losas nervuradas

**EHR010** m² Losa nervurada con casetón perdido.
Losa nervurada de hormigón armado con casetón perdido, horizontal, con 15% de zonas macizas, con altura libre de planta de hasta 3 m, altura total 30 = 25+5 cm, realizada con hormigón H-21, condición de exposición no agresiva, tamaño máximo del agregado 19,0 mm, ámbito de consistencia A-3, elaborado, y colado con bomba, volumen 0,174 m³/m², y acero ADN 420 en zona de ábacos, nervios y zunchos, cuantía 19 kg/m²; nervios de hormigón "in situ" de 10 cm de espesor, intereje 80 cm; bloque de hormigón, 70x23x25 cm; capa de compresión de 5 cm de espesor, con armadura de reparto formada por malla soldada Q 55 250x250 mm de acero AM 500 N; montaje y desmontaje de sistema de encofrado continuo, con acabado para revestir, formado por: superficie encofrante de tableros de madera tratada, reforzados con varillas y perfiles, amortizables en 25 usos; estructura soporte horizontal de sopandas metálicas y accesorios de montaje, amortizables en 150 usos y estructura soporte vertical de puntales metálicos, amortizables en 150 usos. Incluso alambre de atar, separadores, líquido desencofrante, para evitar la adherencia del hormigón al encofrado y agente filmógeno, para el curado de hormigones y morteros.
Criterio de valoración económica: El precio incluye el corte, doblado y armado del acero en el obrador y el montaje en el lugar definitivo de su colocación en obra, pero no incluye las columnas.
Incluye: Replanteo del sistema de encofrado. Montaje del sistema de encofrado. Replanteo de la geometría de la planta sobre el encofrado. Colocación de los casetones perdidos. Colocación de las armaduras con separadores homologados. Colado y compactación del hormigón. Reglado y nivelación de la capa de compresión. Curado del hormigón. Desmontaje del sistema de encofrado.
Criterio de cómputo de proyecto: Superficie medida en verdadera magnitud desde las caras exteriores de los zunchos del perímetro, según documentación gráfica de Proyecto, deduciendo los huecos de superficie mayor de 6 m².
Criterio de cómputo de obra: Se medirá, en verdadera magnitud, desde las caras exteriores de los zunchos del perímetro, la superficie realmente ejecutada según especificaciones de Proyecto, deduciendo los huecos de superficie mayor de 6 m². Se consideran incluidos todos los elementos integrantes de la estructura señalados en los planos y detalles del Proyecto.

| Código | Ud | Descripción | Rendimiento | Precio | Importe |
|---|---|---|---|---|---|
| mt08eft030a | m² | Tablero de madera tratada, de 22 mm de espesor, reforzado con varillas y perfiles. (material) | 0.044 | 764.93 | 33.66 |
| mt08eva030 | m² | Estructura soporte para encofrado recuperable, compuesta de: sopandas metálicas y accesorios de montaje. (material) | 0.007 | 1714.79 | 12.00 |
| mt50spa081a | Ud | Puntal metálico telescópico, de hasta 3 m de altura. (material) | 0.027 | 323.67 | 8.74 |
| mt08cim030b | m³ | Madera de pino. (material) | 0.003 | 5976.57 | 17.93 |
| mt08var060 | kg | Puntas de acero de 20x100 mm. (material) | 0.040 | 147.11 | 5.88 |
| mt08dba010d | l | Agente desmoldeante, a base de aceites especiales, emulsionable en agua, para encofrados metálicos, fenólicos o de madera. (material) | 0.030 | 30.34 | 0.91 |
| mt07cho010l | Ud | Bloque de hormigón, 70x23x25 cm, para losa nervurada. Incluso piezas especiales. (material) | 4.244 | 29.92 | 126.98 |
| mt07aco020g | Ud | Separador homologado para losas nervuradas. (material) | 1.200 | 1.05 | 1.26 |
| mt07aco090b | kg | Acero en barras nervuradas, ADN 420, de varios diámetros, según IRAM-IAS U 500-528. (material) | 19.950 | 45.28 | 903.34 |
| mt08var050 | kg | Alambre galvanizado para atar, de 1,30 mm de diámetro. (material) | 0.190 | 25.22 | 4.79 |
| mt07ame080bbd | m² | Malla soldada Q 55 separación 250x250 mm, con alambres longitudinales de 4,2 mm de diámetro y alambres transversales de 4,2 mm de diámetro, acero AM 500 N, según IRAM-IAS U 500-06. (material) | 1.100 | 42.41 | 46.65 |
| mt10haf071alc | m³ | Hormigón H-21, condición de exposición no agresiva, tamaño máximo del agregado 19 mm, ámbito de consistencia A-3, elaborado, según CIRSOC 201 1982. (material) | 0.183 | 3261.93 | 596.93 |
| mt08cur020a | l | Agente filmógeno, para el curado de hormigones y morteros. (material) | 0.150 | 26.26 | 3.94 |
| mq06bhe010 | h | Camión bomba estacionado en obra, para bombeo de hormigón. (maquinaria) | 0.016 | 133918.89 | 2142.70 |
| op00ciz020 |  | Cizalla para acero en barras nervuradas. | 1.000 | 0.00 | 0.00 |
| op00ata010 |  | Atadora de armadura. | 1.000 | 0.00 | 0.00 |
| op00sie020 |  | Sierra de disco fijo, para mesa de trabajo. | 1.000 | 0.00 | 0.00 |
| au00auh040 |  | Vibrador de hormigón, eléctrico. | 1.000 | 0.00 | 0.00 |
| mo044 | h | Oficial armador de encofrados. (mano de obra) | 0.604 | 35334.28 | 21341.91 |
| mo091 | h | Medio oficial armador de encofrados. (mano de obra) | 0.594 | 26396.86 | 15679.73 |
| mo043 | h | Oficial armador de hierro. (mano de obra) | 0.246 | 35334.28 | 8692.23 |
| mo090 | h | Medio oficial armador de hierro. (mano de obra) | 0.267 | 26396.86 | 7047.96 |
| mo045 | h | Oficial armador en hormigón. (mano de obra) | 0.010 | 35334.28 | 353.34 |
| mo092 | h | Medio oficial armador en hormigón. (mano de obra) | 0.040 | 26396.86 | 1055.87 |
| % | % | Herramientas | 2 % | 58076.75 | 1161.54 |
|  |  | Costes directos |  |  | 59238.29 |
