# Viga de hormigón visto

- Propiedad del archivo: CYPE INGENIEROS, S.A.
- Formato: FIEBDC-3/2002
- Ámbito geográfico: Argentina
- Costes indirectos: 3.00 %
- Gastos generales: 13.00 %
- Beneficio industrial: 6.00 %
- IVA: 21.00 %

## E Estructuras

### EH Hormigón armado

#### EHV Vigas

**EHV015** m³ Viga de hormigón visto, realizada con hormigón HA-30/AC/10/IIa, Izyvision "FYM ITALCEMENTI GROUP", elaborado, y vertido con bomba, y acero ADN 420, cuantía 150 kg/m³; montaje y desmontaje del sistema de encofrado de madera (hormigón visto), en planta de hasta 3 m de altura libre.
Formación de viga de hormigón visto, realizada con hormigón HA-30/AC/10/IIa, Izyvision "FYM ITALCEMENTI GROUP", elaborado, y vertido con bomba, y acero ADN 420, con una cuantía aproximada de 150 kg/m³, situada en planta de hasta 3 m de altura libre. Montaje y desmontaje del sistema de encofrado continuo con puntales, sopandas metálicas y superficie encofrante de madera tratada reforzada con varillas y perfiles, para dejar un acabado visto del hormigón.
Incluye: Replanteo. Montaje del sistema de encofrado. Colocación de las armaduras con separadores homologados. Vertido del hormigón. Curado del hormigón. Desmontaje del sistema de encofrado. Reparación de defectos superficiales.
Criterio de cómputo de proyecto: Volumen medido según documentación gráfica de Proyecto.
Criterio de medición de obra: Se medirá el volumen realmente ejecutado según especificaciones de Proyecto.

| Código | Ud | Descripción | Rendimiento | Precio | Importe |
|---|---|---|---|---|---|
| mt08eva030 | m² | Estructura soporte de encofrado recuperable para la ejecución de elementos de hormigón, compuesta de: portasopandas metálicos y sopandas metálicas. (material) | 0.042 | 9.12 | 0.38 |
| mt08eva040 | m² | Superficie encofrante de madera compuesta por tableros de 27 mm de espesor de madera de pino con tratamiento desencofrante por ambas caras, reforzados con dos varillas de acero roscado en la parte central y con perfiles metálicos en los extremos. (material) | 2.292 | 1.22 | 2.80 |
| mt50spa050k | m³ | Tablón de madera de pino, dimensiones 20x7,2 cm. (material) | 0.001 | 231.74 | 0.23 |
| mt50spa101 | kg | Clavos de acero. (material) | 1.375 | 0.87 | 1.20 |
| mt08des010 | l | Desencofrante biodegradable compuesto de resinas vegetales, para hormigones con acabado visto. (material) | 0.275 | 5.95 | 1.64 |
| mt50spa081a | Ud | Puntal metálico telescópico, de hasta 3 m de altura. (material) | 0.278 | 10.16 | 2.82 |
| mt07aco020c | Ud | Separador homologado para vigas. (material) | 4.000 | 0.06 | 0.24 |
| mt07aco090b | kg | Acero en barras nervuradas, ADN 420, elaborado en taller y colocado en obra, diámetros varios, según IRAM-IAS U 500-528. (material) | 150.000 | 1.32 | 198.00 |
| mt08var050 | kg | Alambre galvanizado para atar, de 1,30 mm de diámetro. (material) | 0.010 | 1.13 | 0.01 |
| mt10hai100gja | m³ | Hormigón HA-30/AC/10/IIa, Izyvision "FYM ITALCEMENTI GROUP", elaborado. (material) | 1.050 | 127.76 | 134.15 |
| mt08cur010 | l | Agente filmógeno para curado de hormigones con acabado visto. (material) | 0.150 | 2.39 | 0.36 |
| mq06bhe010 | h | Camión bomba estacionado en obra, para bombeo de hormigón. Incluso parte proporcional de desplazamiento. (maquinaria) | 0.040 | 147.22 | 5.89 |
| op00ciz020 |  | Cizalla para acero en barras nervuradas. | 1.000 | 0.00 | 0.00 |
| op00ata010 |  | Atadora de ferralla. | 1.000 | 0.00 | 0.00 |
| op00sie020 |  | Sierra de disco fijo, para mesa de trabajo. | 1.000 | 0.00 | 0.00 |
| op00pul010 |  | Mochila pulverizadora. | 1.000 | 0.00 | 0.00 |
| au00auh040 |  | Vibrador de hormigón, eléctrico. | 1.000 | 0.00 | 0.00 |
| mo044 | h | Oficial armador en hormigón. (mano de obra) | 0.080 | 8.65 | 0.69 |
| mo090 | h | Medio oficial armador en hormigón. (mano de obra) | 0.375 | 6.07 | 2.28 |
| mo043 | h | Oficial armador de encofrados. (mano de obra) | 6.392 | 8.65 | 55.29 |
| mo089 | h | Medio oficial armador de encofrados. (mano de obra) | 6.392 | 6.07 | 38.80 |
| mo042 | h | Oficial armador de hierro. (mano de obra) | 0.885 | 8.65 | 7.66 |
| mo088 | h | Medio oficial armador de hierro. (mano de obra) | 1.046 | 6.07 | 6.35 |
| % | % | Costos directos complementarios | 2 % | 458.79 | 9.18 |
|  |  | Costes directos |  |  | 467.97 |
