# Losa, altura 10 cm

- Propiedad del archivo: CYPE INGENIEROS, S.A.
- Formato: FIEBDC-3/2002
- Ámbito geográfico: Argentina
- Costes indirectos: 3.00 %
- Gastos generales: 13.00 %
- Beneficio industrial: 6.00 %
- IVA: 21.00 %

## E Estructuras

### EH Hormigón armado

#### EHX Losas con chapa metálica

**EHX011** m² Losa, altura 10 cm, de placa colaborante con chapa de acero galvanizado de 0,75 mm de espesor, 44 mm de altura y 172 mm de intereje, y hormigón armado realizada con hormigón H-21, condición de exposición no agresiva, tamaño máximo del agregado 19,0 mm, ámbito de consistencia A-3, elaborado, y vertido con bomba, volumen total de hormigón 0,062 m³/m², acero ADN 420, con una cuantía total de 1 kg/m², y malla soldada Q 55 de acero AM 500 N.
Formación de losa, altura 10 cm, de placa colaborante con chapa de acero galvanizado de 0,75 mm de espesor, 44 mm de altura y 172 mm de intereje y hormigón armado realizada con hormigón H-21, condición de exposición no agresiva, tamaño máximo del agregado 19,0 mm, ámbito de consistencia A-3, elaborado, y vertido con bomba, volumen total de hormigón 0,062 m³/m²; acero ADN 420, con una cuantía total de 1 kg/m²; y malla soldada Q 55 de acero AM 500 N. Incluso parte proporcional de remates perimetrales y de voladizos, realizados a base de piezas angulares de chapa de acero galvanizado; formación de huecos y refuerzos adicionales; fijaciones de las chapas, conectores de acero galvanizado, de 5 cm de altura y remates, y apuntalamiento en las zonas donde sea necesario según datos del fabricante. Todo ello apoyado sobre estructura metálica no incluida en este precio.
Incluye: Replanteo. Montaje de las chapas. Apuntalamiento, si fuera necesario. Fijación de las chapas y resolución de los apoyos. Fijación de los conectores a las chapas. Colocación de armaduras con separadores homologados. Vertido y compactación del hormigón. Reglado y nivelación de la superficie de acabado. Curado del hormigón. Reparación de defectos superficiales.
Criterio de cómputo de proyecto: Superficie medida en verdadera magnitud, según documentación gráfica de Proyecto, deduciendo los huecos de superficie mayor de 6 m².
Criterio de medición de obra: Se medirá, en verdadera magnitud, la superficie realmente ejecutada según especificaciones de Proyecto, deduciendo los huecos de superficie mayor de 6 m².

| Código | Ud | Descripción | Rendimiento | Precio | Importe |
|---|---|---|---|---|---|
| mt07pcl010acc | m² | Perfil de chapa de acero galvanizado de 0,75 mm de espesor, 44 mm de altura y 172 mm de intereje, 7 a 8 kg/m² y un momento de inercia de 30 a 40 cm4. Incluso tornillos autotaladrantes rosca-chapa para fijación de las chapas. (material) | 1.050 | 29.23 | 30.69 |
| mt07aco020k | Ud | Separador homologado para losas con chapa metálica. (material) | 3.000 | 0.06 | 0.18 |
| mt07aco090b | kg | Acero en barras nervuradas, ADN 420, elaborado en taller y colocado en obra, diámetros varios, según IRAM-IAS U 500-528. (material) | 1.000 | 1.32 | 1.32 |
| mt07ame080bbd | m² | Malla soldada Q 55 separación 250x250 mm, con alambres longitudinales de 4,2 mm de diámetro y alambres transversales de 4,2 mm de diámetro, acero AM 500 N, según IRAM-IAS U 500-06. (material) | 1.150 | 1.24 | 1.43 |
| mt10haf071alc | m³ | Hormigón H-21, condición de exposición no agresiva, tamaño máximo del agregado 19,0 mm, ámbito de consistencia A-3, elaborado, según CIRSOC 201 1982. (material) | 0.062 | 93.01 | 5.77 |
| mt07cem010a | Ud | Conector en "L", de acero galvanizado, de 5 cm de altura, para fijar a estructura de acero mediante clavado. (material) | 10.000 | 0.99 | 9.90 |
| mt07cem020 | Ud | Clavos de acero galvanizado, para aplicación con pistola. (material) | 20.000 | 0.20 | 4.00 |
| mt07cem030 | Ud | Cartucho de pólvora para fijación por disparo con clavadora. (material) | 20.000 | 0.13 | 2.60 |
| mq06bhe010 | h | Camión bomba estacionado en obra, para bombeo de hormigón. Incluso parte proporcional de desplazamiento. (maquinaria) | 0.002 | 147.22 | 0.29 |
| op00ciz020 |  | Cizalla para acero en barras nervuradas. | 1.000 | 0.00 | 0.00 |
| op00ata010 |  | Atadora de ferralla. | 1.000 | 0.00 | 0.00 |
| op00lla010 |  | Llave de impacto. | 1.000 | 0.00 | 0.00 |
| au00auh040 |  | Vibrador de hormigón, eléctrico. | 1.000 | 0.00 | 0.00 |
| mo041 | h | Oficial armador en hormigón armado. (mano de obra) | 0.518 | 8.65 | 4.48 |
| mo087 | h | Medio oficial armador en hormigón armado. (mano de obra) | 0.367 | 6.07 | 2.23 |
| % | % | Costos directos complementarios | 2 % | 62.89 | 1.26 |
|  |  | Costes directos |  |  | 64.15 |
