# Cabio de madera aserrada de pino silvestre (Pinus Sylvestris L.)

- Propiedad del archivo: CYPE INGENIEROS, S.A.
- Formato: FIEBDC-3/2002
- Ámbito geográfico: Argentina
- Costes indirectos: 3.00 %
- Gastos generales: 13.00 %
- Beneficio industrial: 6.00 %
- IVA: 16.00 %

## E Estructuras

### EM Madera

#### EMC Cerchas para cubiertas

**EMC040** m Cabio de madera aserrada de pino silvestre (Pinus Sylvestris L.), de 5x5 cm de sección y hasta 5 m de longitud; calidad estructural ME-2, clase resistente C-18, protección de la madera con clase de penetración P3 a P6, trabajado en taller.
Suministro y colocación de cabio de madera aserrada de pino silvestre (Pinus Sylvestris L.), acabado cepillado, de 5x5 cm de sección y hasta 5 m de longitud, para aplicaciones estructurales; calidad estructural ME-2 según UNE 56544, clase resistente C-18, protección frente a agentes bióticos que se corresponde con la clase de penetración P3 a P6 (de 4 a 12 mm en las caras laterales de la albura). Incluso p/p de clavos de acero galvanizado, cortes, entalladuras para su correcto acoplamiento, nivelación y colocación de los elementos de atado y refuerzo. Trabajado en taller y colocado en obra.
Incluye: Replanteo de los cabios sobre las correas. Presentación de los cabios sobre las correas. Colocación y nivelación. Fijación a las correas.
Criterio de cómputo de proyecto: Longitud medida a ejes en proyección horizontal, según documentación gráfica de Proyecto, incluyendo las entregas.
Criterio de medición de obra: Se medirá, en proyección horizontal, a ejes, la longitud realmente ejecutada según especificaciones de Proyecto, incluyendo las entregas.

| Código | Ud | Descripción | Rendimiento | Precio | Importe |
|---|---|---|---|---|---|
| mt07mee025hb | m | Cabio de madera aserrada de pino silvestre (Pinus Sylvestris L.), acabado cepillado, de 5x5 cm de sección y hasta 5 m de longitud, para aplicaciones estructurales; calidad estructural ME-2 según UNE 56544, clase resistente C-18, protección frente a agentes bióticos que se corresponde con la clase de penetración P3 a P6 (de 4 a 12 mm en las caras laterales de la albura), trabajado en taller. (material) | 1.000 | 2.51 | 2.51 |
| op00cla010 |  | Clavadora. | 1.000 | 0.00 | 0.00 |
| op00cep010 |  | Garlopa. | 1.000 | 0.00 | 0.00 |
| mo043 | h | Oficial de estructura de madera. (mano de obra) | 0.017 | 9.12 | 0.16 |
| mo086 | h | Ayudante de estructura de madera. (mano de obra) | 0.009 | 6.42 | 0.06 |
| % | % | Costos directos complementarios | 2 % | 2.73 | 0.05 |
|  |  | Costes directos |  |  | 2.78 |
