# Apoyo elastomérico, rectangular

- Propiedad del archivo: CYPE INGENIEROS, S.A.
- Formato: FIEBDC-3/2002
- Ámbito geográfico: Argentina
- Divisa: ARS
- Costes indirectos: 3.00 %
- Gastos generales: 13.00 %
- Beneficio industrial: 6.00 %
- IVA: 21.00 %

## E Estructuras

### EW Elementos especiales

#### EWA Aparatos de apoyo

**EWA010** Ud Apoyo elastomérico, rectangular.
Apoyo elastomérico sin armar, rectangular, sobre base de nivelación, de neopreno, de 200x200 mm de sección y 30 mm de espesor, para apoyos estructurales elásticos.
Criterio de valoración económica: El precio no incluye la base de nivelación.
Incluye: Replanteo de ejes. Colocación de los apoyos.
Criterio de cómputo de proyecto: Número de unidades previstas, según documentación gráfica de Proyecto.
Criterio de cómputo de obra: Se medirá el número de unidades realmente colocadas según especificaciones de Proyecto.

| Código | Ud | Descripción | Rendimiento | Precio | Importe |
|---|---|---|---|---|---|
| mt07ewa010a | m³ | Apoyo elastomérico estructural sin armar, de neopreno. (material) | 0.001 | 195688.51 | 195.69 |
| mo047 | h | Oficial montador de estructura metálica. (mano de obra) | 0.108 | 35334.28 | 3816.10 |
| mo094 | h | Medio oficial montador de estructura metálica. (mano de obra) | 0.108 | 26396.86 | 2850.86 |
| % | % | Herramientas | 2 % | 6862.65 | 137.25 |
|  |  | Costes directos |  |  | 6999.90 |
