# Dintel de perfil de acero galvanizado

- Propiedad del archivo: CYPE INGENIEROS, S.A.
- Formato: FIEBDC-3/2002
- Ámbito geográfico: Argentina
- Divisa: ARS
- Costes indirectos: 3.00 %
- Gastos generales: 13.00 %
- Beneficio industrial: 6.00 %
- IVA: 21.00 %

## F Fachadas y tabiques

### FC Dinteles, cargaderos y cajones de persiana

#### FCA De acero

**FCA050** m Dintel de perfil de acero galvanizado.
Dintel de perfil de acero galvanizado, de forma ondulada, de 6 cm de ancho, para interior, apoyado sobre una capa de mortero de cemento, confeccionado en obra, dosificación 1:5.
Incluye: Limpieza y preparación del plano de apoyo. Replanteo del nivel de apoyo del dintel. Colocación y fijación provisional del dintel. Aplomado y nivelación.
Criterio de cómputo de proyecto: Longitud medida según documentación gráfica de Proyecto, incluyendo las entregas en los apoyos.
Criterio de cómputo de obra: Se medirá la longitud realmente ejecutada según especificaciones de Proyecto, incluyendo las entregas en los apoyos.

| Código | Ud | Descripción | Rendimiento | Precio | Importe |
|---|---|---|---|---|---|
| mt20dah020f | m | Perfil de acero galvanizado, de forma ondulada, de 6 cm de ancho. (material) | 1.000 | 81.17 | 81.17 |
| mt08aaa010a | m³ | Agua. (material) | 0.006 | 25.22 | 0.15 |
| mt01arg005a | t | Arena de cantera, para mortero preparado en obra. (material) | 0.002 | 283.70 | 0.57 |
| mt08cem000g | kg | Cemento gris en sacos. (material) | 0.300 | 4.84 | 1.45 |
| mq06hor010 | h | Hormigonera eléctrica con una capacidad de amasado de 160 l. (maquinaria) | 0.005 | 2426.58 | 12.13 |
| mo020 | h | Oficial albañil especializado en trabajos de mampostería. (mano de obra) | 0.237 | 33952.66 | 8046.78 |
| mo113 | h | Ayudante de albañil especializado en trabajos de mampostería. (mano de obra) | 0.453 | 24452.14 | 11076.82 |
| % | % | Herramientas | 2 % | 19219.07 | 384.38 |
|  |  | Costes directos |  |  | 19603.45 |
