# Piel de vidrio y aluminio realizada mediante el sistema parrilla tradicional con rotura de puente térmico

- Propiedad del archivo: CYPE INGENIEROS, S.A.
- Formato: FIEBDC-3/2002
- Ámbito geográfico: Argentina
- Costes indirectos: 3.00 %
- Gastos generales: 13.00 %
- Beneficio industrial: 6.00 %
- IVA: 21.00 %

## F Fachadas y tabiques

### FM Sistemas de piel de vidrio

#### FMY Sistemas de piel de vidrio

**FMY030** m² Piel de vidrio y aluminio realizada mediante el sistema parrilla tradicional con rotura de puente térmico, de "TECHNAL", con estructura portante calculada para una sobrecarga máxima debida a la acción del viento de 60 kg/m², compuesta por una retícula con una separación entre montantes de 150 cm y una distancia entre ejes de la losa o puntos de anclaje de 270 cm; cerramiento compuesto de un 40% de superficie opaca (antepechos, cantos de losa y cielorrasos) y un 60% de superficie transparente fija con doble vidriado templado de control solar, color azul, 6/6/6.
Suministro y montaje de cerramiento de piel de vidrio y aluminio realizada mediante el sistema parrilla tradicional con rotura de puente térmico, de "TECHNAL", con estructura portante calculada para una sobrecarga máxima debida a la acción del viento de 60 kg/m², compuesta por una retícula con una separación entre montantes de 150 cm y una distancia entre ejes de la losa o puntos de anclaje de 270 cm, comprendiendo 2 divisiones entre plantas. Montantes de sección 100x52 mm, acabado lacado blanco; travesaños de 60x52 mm (Iy=19,09 cm4) mm, acabado lacado blanco; perfil para el anclaje puntual del vidrio; tapa embellecedora de aluminio, en remate del perfil de anclaje del vidrio, para su uso con el sistema MX Contratapa Puntual parrilla tradicional "TECHNAL"; con cerramiento compuesto de: un 40% de superficie opaca sin acristalamiento exterior, (antepechos, cantos de losa y cielorrasos), formada por panel de chapa de aluminio, de 9 mm de espesor total, acabado lacado color blanco, formado por lámina de aluminio de 0,7 mm y alma aislante de poliestireno extruido (densidad 35 kg/m³); un 60% de superficie transparente fija realizada con doble vidriado templado de control solar, conjunto formado por vidrio exterior templado, de control solar, color azul de 6 mm, cámara de aire deshidratada con perfil separador de aluminio y doble sellado perimetral con silicona, de 6 mm, y vidrio interior Float incoloro de 6 mm de espesor. Incluso parte proporcional de accesorios de piel de vidrio para el sistema parrilla tradicional "TECHNAL", elementos de anclaje y sujeción; sellado de la zona opaca con silicona neutra Elastosil 605 "SIKA"; anclajes de fijación de acero, compuestos por placa unida a la losa y angular para fijación de montantes al edificio; remates de muro a obra, realizados en chapa de aluminio de 1,5 mm de espesor. Totalmente montado.
Incluye: Preparación de las bases de fijación para recibir los sistemas de anclaje de la piel de vidrio. Replanteo de los ejes primarios del bastidor. Presentación y sujeción previa a la estructura del edificio de los ejes primarios del bastidor. Alineación, aplomado y nivelación de los perfiles primarios. Sujeción definitiva del bastidor primario. Preparación del sistema de recepción del bastidor secundario. Alineación, aplomado y nivelación de los perfiles secundarios. Sujeción definitiva del bastidor secundario. Colocación, montaje y ajuste del vidrio a los perfiles. Sellado final de estanqueidad.
Criterio de cómputo de proyecto: Superficie medida según documentación gráfica de Proyecto.
Criterio de cómputo de obra: Se medirá la superficie realmente ejecutada según especificaciones de Proyecto.

| Código | Ud | Descripción | Rendimiento | Precio | Importe |
|---|---|---|---|---|---|
| mt25mct010faa | m | Montante de aluminio, "TECHNAL", de 100x52 mm (Ix= 116,05 cm4), acabado lacado blanco, con el sello QUALICOAT, que garantiza el espesor y la calidad del proceso de lacado, incluso junta central de estanqueidad. (material) | 0.667 | 9.29 | 6.20 |
| mt25mct020caa | m | Travesaño de aluminio, "TECHNAL", de 60x52 mm (Iy= 19,09 cm4), acabado lacado blanco, con el sello QUALICOAT, que garantiza el espesor y la calidad del proceso de lacado, incluso junta central de estanqueidad. (material) | 1.111 | 7.28 | 8.09 |
| mt25mct040a | m | Pieza de anclaje puntual del vidrio, de poliamida, para su uso con el sistema MX Contratapa Puntual parrilla tradicional "TECHNAL". (material) | 1.778 | 0.48 | 0.85 |
| mt25mct030aa | m | Tapa embellecedora de aluminio horizontal y vertical, para su uso con el sistema MX Contratapa Puntual parrilla tradicional "TECHNAL", acabado lacado blanco, con el sello QUALICOAT, que garantiza el espesor y la calidad del proceso de lacado. (material) | 2.889 | 2.80 | 8.09 |
| mt25mct100a | Ud | Repercusión, por m², de accesorios de sistemas de piel de vidrio para el sistema MX Contratapa Puntual parrilla tradicional "TECHNAL", elementos de anclaje y sujeción y remates a obra. (material) | 1.000 | 6.11 | 6.11 |
| mt21veg040yaca | m² | Doble vidriado templado de control solar, conjunto formado por vidrio exterior templado, de control solar, color azul de 6 mm, cámara de aire deshidratada con perfil separador de aluminio y doble sellado perimetral, de 6 mm, y vidrio interior Float incoloro de 6 mm de espesor. (material) | 0.604 | 27.34 | 16.51 |
| mt25mco045a | m² | Panel de chapa de aluminio, de 9 mm de espesor total, acabado lacado color blanco, formado por lámina de aluminio de 0,7 mm y alma aislante de poliestireno extruido (densidad 35 kg/m³). (material) | 0.402 | 8.04 | 3.23 |
| mt21sik020b | Ud | Cartucho de silicona sintética de color Elastosil-605-S "SIKA", de 310 ml (rendimiento aproximado en juntas de estanqueidad de 2 m por cartucho). (material) | 0.700 | 0.99 | 0.69 |
| mt21vva021 | Ud | Material auxiliar para la colocación de vidrios. (material) | 1.000 | 0.47 | 0.47 |
| op00ato010 |  | Atornillador. | 1.000 | 0.00 | 0.00 |
| mo018 | h | Oficial herrero. (mano de obra) | 0.597 | 3.00 | 1.79 |
| mo059 | h | Medio oficial herrero. (mano de obra) | 0.815 | 2.18 | 1.78 |
| mo049 | h | Oficial montador de piel de vidrio. (mano de obra) | 1.303 | 3.05 | 3.97 |
| mo096 | h | Medio oficial montador de piel de vidrio. (mano de obra) | 1.955 | 2.17 | 4.24 |
| % | % | Herramientas | 2 % | 62.02 | 1.24 |
|  |  | Costes directos |  |  | 63.26 |
