# Instalación de megafonía

- Propiedad del archivo: CYPE INGENIEROS, S.A.
- Formato: FIEBDC-3/2002
- Ámbito geográfico: Argentina
- Divisa: ARS
- Costes indirectos: 3.00 %
- Gastos generales: 13.00 %
- Beneficio industrial: 6.00 %
- IVA: 21.00 %

## I Instalaciones

### IA Audiovisuales

#### IAM Hilo musical

**IAM010** Ud Instalación de megafonía.
Instalación de megafonía compuesta de: central de sonido mono adaptable a cualquier fuente musical; 2 reguladores de sonido analógicos de 1 canal musical mono que permiten regular el volumen de cada estancia, 2 altavoces de 2", 2 W y 8 Ohm instalados en cielorraso; adaptadores para incorporar elementos de sonido. Incluso red de distribución interior en vivienda formada por canalización y cableado para la conducción de las señales con caño flexible de PVC corrugado y cable flexible trenzado de 3x1,5 mm², cajas de empotrar, cajas de ramal a 45° y accesorios.
Criterio de valoración económica: El precio no incluye la fuente musical ni las ayudas de albañilería para instalaciones.
Incluye: Replanteo y trazado. Colocación y fijación de caños y cajas. Tendido de cables. Montaje, conexionado y comprobación de su correcto funcionamiento.
Criterio de cómputo de proyecto: Número de unidades previstas, según documentación gráfica de Proyecto.
Criterio de cómputo de obra: Se medirá el número de unidades realmente ejecutadas según especificaciones de Proyecto.

| Código | Ud | Descripción | Rendimiento | Precio | Importe |
|---|---|---|---|---|---|
| mt40mhm010a | Ud | Central de sonido de 1 canal mono, con regulación manual de nivel de salida de audio. Protección electrónica de la alimentación. Telecontrol, conmutador para conectar manual/automático. (material) | 1.000 | 164928.01 | 164928.01 |
| mt40mhm011 | Ud | Caja de empotrar para central de sonido, de material termoplástico, de 140x140x45 mm. (material) | 1.000 | 4617.34 | 4617.34 |
| mt40mhm020a | Ud | Regulador de sonido analógico de 1 canal musical mono con caja de empotrar, con recepción de avisos, potenciómetro de regulación de volumen y telecontrol. (material) | 2.000 | 63607.55 | 127215.10 |
| mt40mhm040a | Ud | Altavoz de 2", 2 W/8 Ohm, para instalar en cielorraso. (material) | 2.000 | 23036.31 | 46072.62 |
| mt40mhm041a | Ud | Caja de empotrar para altavoz de 2", 2 W/8 Ohm. Incluso garras de enganche a techo. (material) | 2.000 | 2316.37 | 4632.74 |
| mt40mhm050a | Ud | Adaptador para incorporar elementos de sonido. (material) | 2.000 | 2327.95 | 4655.90 |
| mt40mhm100 | m | Cable flexible trenzado de 3x1,5 mm². (material) | 40.000 | 620.89 | 24835.60 |
| mt40mhm102 | m | Línea de alimentación de 2x0,75 mm². (material) | 30.000 | 489.54 | 14686.20 |
| mt35aia010b | m | Caño curvable de PVC, corrugado, de color negro, de 20 mm de diámetro nominal, para canalización empotrada en obra de mampostería (paredes y techos). Resistencia a la compresión 320 N, resistencia al impacto 1 julio, temperatura de trabajo -5°C hasta 60°C, con grado de protección IP545, no propagador de la llama. (material) | 40.000 | 498.02 | 19920.80 |
| mt40mhm101 | Ud | Caja de distribución universal con tapa de registro. (material) | 2.000 | 1396.98 | 2793.96 |
| mo003 | h | Oficial electricista. (mano de obra) | 4.101 | 34893.33 | 143097.55 |
| mo102 | h | Medio oficial electricista. (mano de obra) | 4.101 | 25332.66 | 103889.24 |
| % | % | Herramientas | 2 % | 661345.06 | 13226.90 |
|  |  | Costes directos |  |  | 674571.96 |
