# Calentador de agua a gas, convencional

- Propiedad del archivo: CYPE INGENIEROS, S.A.
- Formato: FIEBDC-3/2002
- Ámbito geográfico: Argentina
- Divisa: ARS
- Costes indirectos: 3.00 %
- Gastos generales: 13.00 %
- Beneficio industrial: 6.00 %
- IVA: 21.00 %

## I Instalaciones

### IC Calefacción, refrigeración, climatización y agua caliente sanitaria

#### ICA Agua caliente

**ICA030** Ud Calentador de agua a gas, convencional.
Calentador instantáneo a gas N, para el servicio de agua caliente sanitaria, mural vertical, para uso interior, cámara de combustión estanca, encendido electrónico a red eléctrica, sin llama piloto, bajo nivel de emisiones de NOx, control termostático de temperatura, pantalla táctil a color, válido para conductos de evacuación de gases de hasta 4 m, caudal de agua caliente sanitaria 12 l/min, potencia de agua caliente sanitaria de 4,1 a 20,7 kW, eficiencia al 100% de carga nominal 90%, eficiencia al 30% de carga nominal 91%, eficiencia energética clase A+, perfil de consumo S, dimensiones 575x335x180 mm, peso 13 kg, con dispositivo de control de evacuación de los productos de la combustión y control de llama por sonda de ionización. Sin incluir el conducto para evacuación de los productos de la combustión. Incluso soporte y anclajes de fijación a paramento vertical, llave de corte de esfera, latiguillos flexibles. Totalmente montado, conexionado y probado.
Incluye: Replanteo del aparato. Fijación en paramento mediante elementos de anclaje. Colocación del aparato y accesorios. Conexionado con la red de conducción de agua. Conexión a la red eléctrica y de tierra. Puesta en marcha.
Criterio de cómputo de proyecto: Número de unidades previstas, según documentación gráfica de Proyecto.
Criterio de cómputo de obra: Se medirá el número de unidades realmente ejecutadas según especificaciones de Proyecto.

| Código | Ud | Descripción | Rendimiento | Precio | Importe |
|---|---|---|---|---|---|
| mt38cgj015aa | Ud | Calentador instantáneo a gas N, para el servicio de agua caliente sanitaria, mural vertical, para uso interior, cámara de combustión estanca, encendido electrónico a red eléctrica, sin llama piloto, bajo nivel de emisiones de NOx, control termostático de temperatura, pantalla táctil a color, válido para conductos de evacuación de gases de hasta 4 m, caudal de agua caliente sanitaria 12 l/min, potencia de agua caliente sanitaria de 4,1 a 20,7 kW, eficiencia al 100% de carga nominal 90%, eficiencia al 30% de carga nominal 91%, eficiencia energética clase A+, perfil de consumo S, dimensiones 575x335x180 mm, peso 13 kg, con dispositivo de control de evacuación de los productos de la combustión y control de llama por sonda de ionización. (material) | 1.000 | 274468.12 | 274468.12 |
| mt37sve010c | Ud | Válvula de esfera de latón niquelado para roscar de 3/4". (material) | 1.000 | 87.01 | 87.01 |
| mt38tew010a | Ud | Latiguillo flexible de 20 cm y 1/2" de diámetro. (material) | 2.000 | 3280.66 | 6561.32 |
| mt38www011 | Ud | Material auxiliar para instalaciones de agua caliente sanitaria (material) | 1.000 | 594.62 | 594.62 |
| mo004 | h | Oficial calefaccionista. (mano de obra) | 2.339 | 12241.03 | 28631.77 |
| mo103 | h | Medio oficial calefaccionista. (mano de obra) | 2.339 | 8888.07 | 20789.20 |
| % | % | Herramientas | 2 % | 331132.04 | 6622.64 |
|  |  | Costes directos |  |  | 337754.68 |
