# Captador solar térmico para instalación colectiva, integrado en techo inclinado

- Propiedad del archivo: CYPE INGENIEROS, S.A.
- Formato: FIEBDC-3/2002
- Ámbito geográfico: Argentina
- Divisa: ARS
- Costes indirectos: 3.00 %
- Gastos generales: 13.00 %
- Beneficio industrial: 6.00 %
- IVA: 21.00 %

## I Instalaciones

### IC Calefacción, refrigeración, climatización y agua caliente sanitaria

#### ICB Captación solar

**ICB012** Ud Captador solar térmico para instalación colectiva, integrado en techo inclinado.
Captador solar térmico formado por batería de 2 módulos, compuesto cada uno de ellos de un captador solar térmico plano, con panel de montaje vertical de 1143x2043x80 mm, superficie útil 2,14 m², rendimiento óptico 0,78, coeficiente de pérdidas primario 3,473 W/m²K y coeficiente de pérdidas secundario 0,017 W/m²K², compuesto de marco autoportante y tapa posterior de aluminio, aislamiento térmico de lana de vidrio, panel de vidrio de 4 mm de espesor, absorbedor de cobre con recubrimiento Sunselect, cañería en forma de meandro y manguitos de conexión, con marcos de estanqueidad. Incluso accesorios de montaje y fijación, conjunto de conexiones hidráulicas entre captadores solares térmicos, líquido de relleno para captador solar térmico, válvula de seguridad, purgador, válvulas de corte y demás accesorios. Totalmente montado, conexionado y probado.
Incluye: Replanteo del conjunto. Colocación de la estructura soporte. Colocación y fijación de los paneles sobre la estructura soporte. Conexionado con la red de conducción de agua. Llenado del circuito.
Criterio de cómputo de proyecto: Número de unidades previstas, según documentación gráfica de Proyecto.
Criterio de cómputo de obra: Se medirá el número de unidades realmente ejecutadas según especificaciones de Proyecto.

| Código | Ud | Descripción | Rendimiento | Precio | Importe |
|---|---|---|---|---|---|
| mt38the005a | Ud | Captador solar térmico plano, con panel de montaje vertical de 1143x2043x80 mm, superficie útil 2,14 m², rendimiento óptico 0,78, coeficiente de pérdidas primario 3,473 W/m²K y coeficiente de pérdidas secundario 0,017 W/m²K², compuesto de marco autoportante y tapa posterior de aluminio, aislamiento térmico de lana de vidrio, panel de vidrio de 4 mm de espesor, absorbedor de cobre con recubrimiento Sunselect, cañería en forma de meandro y manguitos de conexión. (material) | 2.000 | 279481.38 | 558962.76 |
| mt38the050a | Ud | Juego de bandejas y chapas de cobertura, básico, para dos captadores solares térmicos. (material) | 1.000 | 219506.83 | 219506.83 |
| mt38the040a | Ud | Conexión recta para captadores solares térmicos con conexiones laterales, con aislamiento térmico. (material) | 2.000 | 5197.79 | 10395.58 |
| mt38the500a | Ud | Purgador manual de aire con cuerpo de latón, con rosca de 3/8" de diámetro, para una temperatura máxima de 160°C. (material) | 1.000 | 8796.27 | 8796.27 |
| mt38csg110 | Ud | Válvula de seguridad especial para aplicaciones de energía solar térmica, para una temperatura máxima de 130°C. (material) | 1.000 | 15911.20 | 15911.20 |
| mt38the150a | Ud | Bidón de 10 l de solución agua-glicol para relleno de captador solar térmico. (material) | 0.370 | 15993.21 | 5917.49 |
| mt37sve010d | Ud | Válvula de esfera de latón niquelado para roscar de 1". (material) | 2.000 | 144.79 | 289.58 |
| mo009 | h | Oficial instalador de captadores solares. (mano de obra) | 5.397 | 12241.03 | 66064.84 |
| mo108 | h | Medio oficial instalador de captadores solares. (mano de obra) | 5.397 | 8888.07 | 47968.91 |
| % | % | Herramientas | 2 % | 933813.46 | 18676.27 |
|  |  | Costes directos |  |  | 952489.73 |
