# Captador solar térmico para instalación colectiva, en fachada

- Propiedad del archivo: CYPE INGENIEROS, S.A.
- Formato: FIEBDC-3/2002
- Ámbito geográfico: Argentina
- Divisa: ARS
- Costes indirectos: 3.00 %
- Gastos generales: 13.00 %
- Beneficio industrial: 6.00 %
- IVA: 21.00 %

## I Instalaciones

### IC Calefacción, refrigeración, climatización y agua caliente sanitaria

#### ICB Captación solar

**ICB013** Ud Captador solar térmico para instalación colectiva, en fachada.
Captador solar térmico de caños de vacío, con posibilidad de giro de los caños, con panel de montaje vertical de 720x2220x120 mm, superficie útil 1,125 m², rendimiento óptico 0,73 y coeficiente de pérdidas primario 0,18 W/m²K, compuesto de panel de 16 caños de vidrio con borosilicato unidos mediante carcasa de acero galvanizado prelacado, colocado sobre estructura soporte para fachada. Incluso accesorios de montaje y fijación, conjunto de conexiones hidráulicas entre captadores solares térmicos, líquido de relleno para captador solar térmico, válvula de seguridad, purgador, válvulas de corte y demás accesorios. Totalmente montado, conexionado y probado.
Incluye: Replanteo del conjunto. Colocación de la estructura soporte. Colocación y fijación de los paneles sobre la estructura soporte. Conexionado con la red de conducción de agua. Llenado del circuito.
Criterio de cómputo de proyecto: Número de unidades previstas, según documentación gráfica de Proyecto.
Criterio de cómputo de obra: Se medirá el número de unidades realmente ejecutadas según especificaciones de Proyecto.

| Código | Ud | Descripción | Rendimiento | Precio | Importe |
|---|---|---|---|---|---|
| mt38csg200a | Ud | Captador solar térmico de caños de vacío, con posibilidad de giro de los caños, con panel de montaje vertical de 720x2220x120 mm, superficie útil 1,125 m², rendimiento óptico 0,73 y coeficiente de pérdidas primario 0,18 W/m²K, compuesto de panel de 16 caños de vidrio con borosilicato unidos mediante carcasa de acero galvanizado prelacado. (material) | 1.000 | 336677.61 | 336677.61 |
| mt38csg208a | Ud | Soportes para fijación a fachada vertical de captador solar térmico de caños de vacío. (material) | 1.000 | 41008.24 | 41008.24 |
| mt38csg040 | Ud | Kit de conexiones hidráulicas para captadores solares térmicos, con conexiones aisladas, tapones, pasacables y racores. (material) | 1.000 | 37592.25 | 37592.25 |
| mt38csg120 | Ud | Purgador automático, especial para aplicaciones de energía solar térmica, equipado con válvula de esfera y cámara de acumulación de vapor. (material) | 1.000 | 29833.49 | 29833.49 |
| mt38csg110 | Ud | Válvula de seguridad especial para aplicaciones de energía solar térmica, para una temperatura máxima de 130°C. (material) | 1.000 | 15911.20 | 15911.20 |
| mt38csg100 | l | Solución agua-glicol para relleno de captador solar térmico, para una temperatura de trabajo de -28°C a +200°C. (material) | 1.160 | 1640.33 | 1902.78 |
| mt37sve010d | Ud | Válvula de esfera de latón niquelado para roscar de 1". (material) | 2.000 | 144.79 | 289.58 |
| mo009 | h | Oficial instalador de captadores solares. (mano de obra) | 3.238 | 12241.03 | 39636.46 |
| mo108 | h | Medio oficial instalador de captadores solares. (mano de obra) | 3.238 | 8888.07 | 28779.57 |
| % | % | Herramientas | 2 % | 531631.18 | 10632.62 |
|  |  | Costes directos |  |  | 542263.80 |
