# Tanque no subterráneo

- Propiedad del archivo: CYPE INGENIEROS, S.A.
- Formato: FIEBDC-3/2002
- Ámbito geográfico: Argentina
- Divisa: ARS
- Costes indirectos: 3.00 %
- Gastos generales: 13.00 %
- Beneficio industrial: 6.00 %
- IVA: 21.00 %

## I Instalaciones

### IC Calefacción, refrigeración, climatización y agua caliente sanitaria

#### ICD Combustible líquido

**ICD020** Ud Tanque no subterráneo.
Tanque homologado de gas oil no subterráneo de polietileno de alta densidad (PEAD/HDPE) para instalación en interior de edificaciones, de simple pared contenido en cubeto, con una capacidad de 750 litros, para pequeños consumos individuales. Incluso indicador de nivel, detector de fugas, cuatro bocas de entrada/salida, canalización hasta caldera con cañería de cobre de 18 mm de diámetro protegida con funda de caño de PVC, válvulas y accesorios de conexión, y elementos de protección según normativa. Totalmente montado, conexionado y probado.
Incluye: Colocación del tanque sobre los apoyos. Montaje de válvulas y accesorios. Colocación de la boca para la carga y la tapa de registro. Colocación y fijación de la canalización hasta la caldera. Conexión a la red de tierra.
Criterio de cómputo de proyecto: Número de unidades previstas, según documentación gráfica de Proyecto.
Criterio de cómputo de obra: Se medirá el número de unidades realmente ejecutadas según especificaciones de Proyecto.

| Código | Ud | Descripción | Rendimiento | Precio | Importe |
|---|---|---|---|---|---|
| mt38dep110a | Ud | Tanque de gas oil de polietileno (PEAD/HDPE), de superficie, de simple pared contenido en cubeto, con una capacidad de 750 litros, para pequeños consumos individuales. Incluso elementos de protección según normativa. (material) | 1.000 | 65613.18 | 65613.18 |
| mt38dep022a | Ud | Indicador de nivel para tanque de combustibles líquidos. (material) | 1.000 | 72687.10 | 72687.10 |
| mt38dep023a | Ud | Interruptor de nivel para tanque de combustibles líquidos. (material) | 1.000 | 13635.23 | 13635.23 |
| mt38dep024c | Ud | Conjunto de boca para la carga, valvulería y accesorios de conexión para tanque de combustibles líquidos. (material) | 1.000 | 39593.45 | 39593.45 |
| mt43tco010ca | m | Caño de cobre estirado en frío sin soldadura, diámetro D=16/18 mm y 1 mm de espesor. (material) | 10.000 | 28.59 | 285.90 |
| mt35aia090ad | m | Caño rígido de PVC, enchufable, curvable en caliente, de color negro, de 32 mm de diámetro nominal, para canalización fija en superficie. Resistencia a la compresión 1250 N, resistencia al impacto 2 julios, temperatura de trabajo -5°C hasta 60°C, con grado de protección IP547, propiedades eléctricas: aislante, no propagador de la llama. Incluso abrazaderas, elementos de sujeción y accesorios (curvas, manguitos, ramales a 90°, codos y curvas flexibles). (material) | 10.000 | 1276.87 | 12768.70 |
| mo004 | h | Oficial calefaccionista. (mano de obra) | 1.619 | 12241.03 | 19818.23 |
| mo103 | h | Medio oficial calefaccionista. (mano de obra) | 1.619 | 8888.07 | 14389.79 |
| % | % | Herramientas | 2 % | 238791.58 | 4775.83 |
|  |  | Costes directos |  |  | 243567.41 |
