# Equipo de protección catódica, para tanque de combustible líquido, subterráneo, de chapa de acero

- Propiedad del archivo: CYPE INGENIEROS, S.A.
- Formato: FIEBDC-3/2002
- Ámbito geográfico: Argentina
- Divisa: ARS
- Costes indirectos: 3.00 %
- Gastos generales: 13.00 %
- Beneficio industrial: 6.00 %
- IVA: 21.00 %

## I Instalaciones

### IC Calefacción, refrigeración, climatización y agua caliente sanitaria

#### ICD Combustible líquido

**ICD112** Ud Equipo de protección catódica, para tanque de combustible líquido, subterráneo, de chapa de acero.
Equipo de protección catódica formado por 10 ánodos de sacrificio y cable de unión con terminales, para tanque de combustible líquido, enterrado, de chapa de acero, con una capacidad de 1000 litros. Incluso caja de conexiones y soporte. Totalmente montado, conexionado y probado.
Incluye: Replanteo. Montaje de la protección catódica. Conexionado.
Criterio de cómputo de proyecto: Número de unidades previstas, según documentación gráfica de Proyecto.
Criterio de cómputo de obra: Se medirá el número de unidades realmente ejecutadas según especificaciones de Proyecto.

| Código | Ud | Descripción | Rendimiento | Precio | Importe |
|---|---|---|---|---|---|
| mt38dep999a | Ud | Equipo de protección catódica formado por 10 ánodos de sacrificio y cable de unión con terminales, para tanque de combustible líquido, enterrado, de chapa de acero, con una capacidad de 1000 litros. (material) | 1.000 | 118936.19 | 118936.19 |
| mo004 | h | Oficial calefaccionista. (mano de obra) | 0.928 | 12241.03 | 11359.68 |
| mo103 | h | Medio oficial calefaccionista. (mano de obra) | 0.928 | 8888.07 | 8248.13 |
| % | % | Herramientas | 2 % | 138544.00 | 2770.88 |
|  |  | Costes directos |  |  | 141314.88 |
