# Conducto de ventilación para tanque de combustible líquido

- Propiedad del archivo: CYPE INGENIEROS, S.A.
- Formato: FIEBDC-3/2002
- Ámbito geográfico: Argentina
- Divisa: ARS
- Costes indirectos: 3.00 %
- Gastos generales: 13.00 %
- Beneficio industrial: 6.00 %
- IVA: 21.00 %

## I Instalaciones

### IC Calefacción, refrigeración, climatización y agua caliente sanitaria

#### ICD Combustible líquido

**ICD116** m Conducto de ventilación para tanque de combustible líquido.
Conducto de ventilación para tanque de combustible líquido, colocado superficialmente y fijado al paramento, formado por caño de acero negro, con soldadura longitudinal por resistencia eléctrica, serie M, de 1 1/2" DN 40 mm de diámetro y 3,2 mm de espesor. Incluso material auxiliar para montaje y sujeción a la obra, accesorios y piezas especiales colocados mediante soldadura eléctrica, y raspado y limpieza de óxidos, mano de imprimación antioxidante de al menos 50 micras de espesor. Totalmente montado, conexionado y probado.
Incluye: Replanteo y trazado. Raspado y limpieza de óxidos. Aplicación de imprimación antioxidante. Colocación y fijación de caños, accesorios y piezas especiales.
Criterio de cómputo de proyecto: Longitud medida según documentación gráfica de Proyecto.
Criterio de cómputo de obra: Se medirá la longitud realmente ejecutada según especificaciones de Proyecto.

| Código | Ud | Descripción | Rendimiento | Precio | Importe |
|---|---|---|---|---|---|
| mt08tan330f | Ud | Material auxiliar para montaje y sujeción a la obra de las cañerías de acero, de 1 1/2" DN 40 mm. (material) | 1.000 | 12.10 | 12.10 |
| mt08tan010fc | m | Caño de acero negro, con soldadura longitudinal por resistencia eléctrica, serie M, de 1 1/2" DN 40 mm de diámetro y 3,2 mm de espesor, con el precio incrementado el 10% en concepto de accesorios y piezas especiales. (material) | 1.000 | 110.48 | 110.48 |
| mt27pfi030 | kg | Imprimación antioxidante con poliuretano. (material) | 0.019 | 111.39 | 2.12 |
| mo004 | h | Oficial calefaccionista. (mano de obra) | 0.432 | 12241.03 | 5288.12 |
| mo103 | h | Medio oficial calefaccionista. (mano de obra) | 0.432 | 8888.07 | 3839.65 |
| % | % | Herramientas | 2 % | 9252.47 | 185.05 |
|  |  | Costes directos |  |  | 9437.52 |
