# Ramal a 45° para línea frigorífica de líquido y de gas

- Propiedad del archivo: CYPE INGENIEROS, S.A.
- Formato: FIEBDC-3/2002
- Ámbito geográfico: Argentina
- Divisa: ARS
- Costes indirectos: 3.00 %
- Gastos generales: 13.00 %
- Beneficio industrial: 6.00 %
- IVA: 21.00 %

## I Instalaciones

### IC Calefacción, refrigeración, climatización y agua caliente sanitaria

#### ICN Unidades autónomas de climatización

**ICN011** Ud Ramal a 45° para línea frigorífica de líquido y de gas.
Ramal a 45° de línea frigorífica formada por conjunto de dos juntas, una para la línea de líquido y otra para la línea de gas, con una potencia frigorífica total menor o igual a 15 kW de las unidades interiores conectadas aguas abajo.
Incluye: Conexionado.
Criterio de cómputo de proyecto: Número de unidades previstas, según documentación gráfica de Proyecto.
Criterio de cómputo de obra: Se medirá el número de unidades realmente ejecutadas según especificaciones de Proyecto.

| Código | Ud | Descripción | Rendimiento | Precio | Importe |
|---|---|---|---|---|---|
| mt42sam008aa | Ud | Conjunto de dos juntas, una para la línea de líquido y otra para la línea de gas, con una potencia frigorífica total menor o igual a 15 kW de las unidades interiores conectadas aguas abajo. (material) | 1.000 | 43981.34 | 43981.34 |
| mo005 | h | Oficial instalador de equipos de climatización. (mano de obra) | 0.054 | 12241.03 | 661.02 |
| mo104 | h | Medio oficial instalador de equipos de climatización. (mano de obra) | 0.054 | 8888.07 | 479.96 |
| % | % | Herramientas | 2 % | 45122.32 | 902.45 |
|  |  | Costes directos |  |  | 46024.77 |
