# Conducto concéntrico de doble pared, con pared interior de polipropileno y pared exterior metálica

- Propiedad del archivo: CYPE INGENIEROS, S.A.
- Formato: FIEBDC-3/2002
- Ámbito geográfico: Argentina
- Divisa: ARS
- Costes indirectos: 3.00 %
- Gastos generales: 13.00 %
- Beneficio industrial: 6.00 %
- IVA: 21.00 %

## I Instalaciones

### IC Calefacción, refrigeración, climatización y agua caliente sanitaria

#### ICO Sistemas de evacuación de los productos de la combustión

**ICO160** m Conducto concéntrico de doble pared, con pared interior de polipropileno y pared exterior metálica.
Conducto para evacuación de los productos de la combustión y admisión de aire comburente, formado por caño de doble pared con junta de estanqueidad, de 60/100 mm de diámetro, compuesto por pared interior de polipropileno color blanco y pared exterior metálica acabado lacado color blanco, con junta de estanqueidad de EPDM, propagación retardada de la llama Euroclase C de reacción al fuego, temperatura máxima de 120°C, presión de trabajo de hasta 200 Pa. Incluso accesorios, piezas especiales, módulos finales y material auxiliar para montaje y sujeción a la obra.
Incluye: Replanteo. Presentación de caños, accesorios, piezas especiales y módulos finales. Fijación del material auxiliar para montaje y sujeción a la obra. Montaje. Conexionado y comprobación de su correcto funcionamiento.
Criterio de cómputo de proyecto: Longitud medida desde el arranque del conducto hasta la parte superior del módulo final, según documentación gráfica de Proyecto.
Criterio de cómputo de obra: Se medirá, desde el arranque del conducto hasta la parte superior del módulo final, la longitud realmente ejecutada según especificaciones de Proyecto.

| Código | Ud | Descripción | Rendimiento | Precio | Importe |
|---|---|---|---|---|---|
| mt20din111a | Ud | Material auxiliar para montaje y sujeción a la obra de los caños de doble pared con junta de estanqueidad, de 60/100 mm de diámetro. (material) | 1.000 | 25.50 | 25.50 |
| mt20din110am | m | Caño de doble pared con junta de estanqueidad, de 60/100 mm de diámetro, compuesto por pared interior de polipropileno color blanco y pared exterior metálica acabado lacado color blanco, con junta de estanqueidad de EPDM, propagación retardada de la llama Euroclase C de reacción al fuego, temperatura máxima de 120°C, presión de trabajo de hasta 200 Pa, con el precio incrementado el 60% en concepto de accesorios, piezas especiales y módulos finales. (material) | 1.000 | 680.02 | 680.02 |
| mo004 | h | Oficial calefaccionista. (mano de obra) | 0.324 | 12241.03 | 3966.09 |
| mo103 | h | Medio oficial calefaccionista. (mano de obra) | 0.324 | 8888.07 | 2879.73 |
| % | % | Herramientas | 2 % | 7551.34 | 151.03 |
|  |  | Costes directos |  |  | 7702.37 |
