# Sistema adicional de alimentación con elevación vertical, para caldera de biomasa

- Propiedad del archivo: CYPE INGENIEROS, S.A.
- Formato: FIEBDC-3/2002
- Ámbito geográfico: Argentina
- Divisa: ARS
- Costes indirectos: 3.00 %
- Gastos generales: 13.00 %
- Beneficio industrial: 6.00 %
- IVA: 21.00 %

## I Instalaciones

### IC Calefacción, refrigeración, climatización y agua caliente sanitaria

#### ICQ Calderas de biomasa

**ICQ035** Ud Sistema adicional de alimentación con elevación vertical, para caldera de biomasa.
Sistema adicional de alimentación con elevación vertical y doble tramo horizontal formado por kit básico para accionamiento de los transportadores helicoidales sinfín, tablero eléctrico, transportadores helicoidales sinfín formados por caño 220 mm de diámetro y tornillos sinfín sin eje de 180 mm de diámetro, uno de ellos horizontal inferior de 4 m de longitud, otro vertical de 7 m de altura y otro horizontal superior de 2 m de longitud. Incluso accesorios para la conexión con el sistema de extracción del silo y con la caldera. Totalmente montado, conexionado y probado.
Incluye: Replanteo. Conexionado de los elementos a la red.
Criterio de cómputo de proyecto: Número de unidades previstas, según documentación gráfica de Proyecto.
Criterio de cómputo de obra: Se medirá el número de unidades realmente ejecutadas según especificaciones de Proyecto.

| Código | Ud | Descripción | Rendimiento | Precio | Importe |
|---|---|---|---|---|---|
| mt38cbh196a | Ud | Kit básico para accionamiento de los transportadores helicoidales sinfín, formado por 3 motores de 1,5 kW cada uno, tornillo sinfín sin eje de 180 mm de diámetro y caño de 220 mm de diámetro, interruptores final de carrera y pieza de conexión para el sistema de descarga y piezas de transición entre transportadores helicoidales sinfín, para sistema adicional de alimentación con elevación vertical y doble tramo horizontal. (material) | 1.000 | 2766825.68 | 2766825.68 |
| mt38cbh215b | Ud | Transportador helicoidal sinfín de 1 m de longitud, formado por caño de 220 mm de diámetro y tornillo sinfín de 180 mm de diámetro. (material) | 5.000 | 130344.68 | 651723.40 |
| mt38cbh215c | Ud | Transportador helicoidal sinfín de 1,5 m de longitud, formado por caño de 220 mm de diámetro y tornillo sinfín de 180 mm de diámetro. (material) | 4.000 | 147937.21 | 591748.84 |
| mt38cbh072a | Ud | Caño de conexión, para sistema de alimentación de caldera de biomasa. (material) | 1.000 | 32386.25 | 32386.25 |
| mt38cbh074b | Ud | Conexión de caño de 195 mm de diámetro, para sistema de alimentación de caldera de biomasa. (material) | 3.000 | 32386.25 | 97158.75 |
| mt38cbh071c | Ud | Brida para conexión de caño vertical de 195 mm de diámetro, para sistema de alimentación de caldera de biomasa. (material) | 2.000 | 28787.79 | 57575.58 |
| mt38cbh073b | m | Caño de 195 mm de diámetro, para sistema de alimentación de caldera de biomasa. (material) | 2.000 | 43581.50 | 87163.00 |
| mt38cbh025c | Ud | Tablero eléctrico para 3 motores. (material) | 1.000 | 790464.51 | 790464.51 |
| mo004 | h | Oficial calefaccionista. (mano de obra) | 21.047 | 12241.03 | 257636.96 |
| mo103 | h | Medio oficial calefaccionista. (mano de obra) | 21.047 | 8888.07 | 187067.21 |
| % | % | Herramientas | 2 % | 5519750.18 | 110395.00 |
|  |  | Costes directos |  |  | 5630145.18 |
