# Depósito prefabricado para almacenaje de pellets

- Propiedad del archivo: CYPE INGENIEROS, S.A.
- Formato: FIEBDC-3/2002
- Ámbito geográfico: Argentina
- Divisa: ARS
- Costes indirectos: 3.00 %
- Gastos generales: 13.00 %
- Beneficio industrial: 6.00 %
- IVA: 21.00 %

## I Instalaciones

### IC Calefacción, refrigeración, climatización y agua caliente sanitaria

#### ICQ Calderas de biomasa

**ICQ060** Ud Depósito prefabricado para almacenaje de pellets.
Tanque no subterráneo para almacenaje de pellets, de tejido sintético, con estructura y tolva de acero, de 1,70x1,70 m y altura regulable de 1,80 a 2,50 m, de 3,2 t de capacidad máxima. Totalmente montado, conexionado y probado.
Incluye: Replanteo. Colocación del depósito. Conexión al sistema de extracción.
Criterio de cómputo de proyecto: Número de unidades previstas, según documentación gráfica de Proyecto.
Criterio de cómputo de obra: Se medirá el número de unidades realmente ejecutadas según especificaciones de Proyecto.

| Código | Ud | Descripción | Rendimiento | Precio | Importe |
|---|---|---|---|---|---|
| mt38cbh045aa | Ud | Tanque no subterráneo para almacenaje de pellets, de tejido sintético, con estructura y tolva de acero, de 1,70x1,70 m y altura regulable de 1,80 a 2,50 m, de 3,2 t de capacidad máxima, con sistema automático de extracción del combustible. (material) | 1.000 | 1008372.02 | 1008372.02 |
| mo003 | h | Oficial electricista. (mano de obra) | 4.317 | 12241.03 | 52844.53 |
| mo102 | h | Medio oficial electricista. (mano de obra) | 4.317 | 8888.07 | 38369.80 |
| % | % | Herramientas | 2 % | 1099586.35 | 21991.73 |
|  |  | Costes directos |  |  | 1121578.08 |
