# Colector de distribución de agua

- Propiedad del archivo: CYPE INGENIEROS, S.A.
- Formato: FIEBDC-3/2002
- Ámbito geográfico: Argentina
- Divisa: ARS
- Costes indirectos: 3.00 %
- Gastos generales: 13.00 %
- Beneficio industrial: 6.00 %
- IVA: 21.00 %

## I Instalaciones

### IC Calefacción, refrigeración, climatización y agua caliente sanitaria

#### ICS Sistemas de conducción de agua

**ICS030** Ud Colector de distribución de agua.
Colector de distribución de agua formado por caño de acero negro estirado sin soldadura, de 3" DN 80 mm de diámetro y 4 mm de espesor, de 2 m de longitud, con 1 conexión de entrada y 4 conexiones de salida, con plancha flexible de espuma elastomérica, a base de caucho sintético flexible, de estructura celular cerrada, con un elevado factor de resistencia a la difusión del vapor de agua, de 50 mm de espesor. Incluso manómetro, termómetros, anclajes, soportes de cañería aislados, accesorios y piezas especiales para conexiones.
Incluye: Replanteo. Colocación y fijación. Conexionado. Colocación del aislamiento.
Criterio de cómputo de proyecto: Número de unidades previstas, según documentación gráfica de Proyecto.
Criterio de cómputo de obra: Se medirá el número de unidades realmente ejecutadas según especificaciones de Proyecto.

| Código | Ud | Descripción | Rendimiento | Precio | Importe |
|---|---|---|---|---|---|
| mt08tan330j | Ud | Material auxiliar para montaje y sujeción a la obra de las cañerías de acero, de 3" DN 80 mm. (material) | 2.000 | 28.46 | 56.92 |
| mt08tan020ik | m | Caño de acero negro estirado sin soldadura, de 3" DN 80 mm de diámetro y 4 mm de espesor, con el precio incrementado el 50% en concepto de accesorios y piezas especiales. (material) | 2.000 | 256.71 | 513.42 |
| mt17coe010j | m² | Plancha flexible de espuma elastomérica, a base de caucho sintético flexible, de estructura celular cerrada, con un elevado factor de resistencia a la difusión del vapor de agua, de 50 mm de espesor. (material) | 0.664 | 53749.49 | 35689.66 |
| mt17coe110 | l | Adhesivo para coquilla elastomérica. (material) | 3.000 | 7795.98 | 23387.94 |
| mt42www040 | Ud | Manómetro con baño de glicerina y diámetro de esfera de 100 mm, con toma vertical, para montaje roscado de 1/2", escala de presión de 0 a 5 bar. (material) | 1.000 | 17752.47 | 17752.47 |
| mt42www050 | Ud | Termómetro bimetálico, diámetro de esfera de 100 mm, con toma vertical, con vaina de 1/2", escala de temperatura de 0 a 120°C. (material) | 5.000 | 22431.50 | 112157.50 |
| mo004 | h | Oficial calefaccionista. (mano de obra) | 0.691 | 12241.03 | 8458.55 |
| mo103 | h | Medio oficial calefaccionista. (mano de obra) | 0.691 | 8888.07 | 6141.66 |
| % | % | Herramientas | 2 % | 204158.12 | 4083.16 |
|  |  | Costes directos |  |  | 208241.28 |
