# Cámara de inspección prefabricada con colector

- Propiedad del archivo: CYPE INGENIEROS, S.A.
- Formato: FIEBDC-3/2002
- Ámbito geográfico: Argentina
- Divisa: ARS
- Costes indirectos: 3.00 %
- Gastos generales: 13.00 %
- Beneficio industrial: 6.00 %
- IVA: 21.00 %

## I Instalaciones

### IC Calefacción, refrigeración, climatización y agua caliente sanitaria

#### ICU Geotermia

**ICU020** Ud Cámara de inspección prefabricada con colector.
Cámara de inspección para la conexión de sondas geotérmicas, de polietileno (PE), dimensiones exteriores 660x460x500 mm, con tapa, conexiones de 63 mm de diámetro y 5,8 mm de espesor con la bomba de calor geotérmica y de 32 mm de diámetro y 2,9 mm de espesor con las sondas geotérmicas, para 4 circuitos, de 19,4 kg, con colector formado por módulo de impulsión y módulo de retorno, de 40 mm de diámetro, con caudalímetro para cada circuito, llave de corte en cada módulo y purgador de aire, sobre solera de hormigón masivo H-20, clase de exposición ambiental A1, tamaño máximo del agregado 19,0 mm, consistencia muy plástica de 15 cm de espesor.
Criterio de valoración económica: El precio no incluye la excavación ni el relleno del trasdós.
Incluye: Replanteo. Colado y compactación del hormigón en formación de solera. Colocación de la cámara de inspección prefabricada. Conexionado de todos los circuitos. Colocación de la tapa. Comprobación de su correcto funcionamiento.
Criterio de cómputo de proyecto: Número de unidades previstas, según documentación gráfica de Proyecto.
Criterio de cómputo de obra: Se medirá el número de unidades realmente ejecutadas según especificaciones de Proyecto.

| Código | Ud | Descripción | Rendimiento | Precio | Importe |
|---|---|---|---|---|---|
| mt10hmf080Fe | m³ | Hormigón masivo H-20, clase de exposición ambiental A1, tamaño máximo del agregado 19 mm, consistencia muy plástica, elaborado, según CIRSOC 201 2005. (material) | 0.137 | 3209.22 | 439.66 |
| mt38arg010c | Ud | Cámara de inspección para la conexión de sondas geotérmicas, de polietileno (PE), dimensiones exteriores 660x460x500 mm, con tapa, conexiones de 63 mm de diámetro y 5,8 mm de espesor con la bomba de calor geotérmica y de 32 mm de diámetro y 2,9 mm de espesor con las sondas geotérmicas, para 4 circuitos, de 19,4 kg, con colector formado por módulo de impulsión y módulo de retorno, de 40 mm de diámetro, con caudalímetro para cada circuito, llave de corte en cada módulo y purgador de aire. (material) | 1.000 | 1945751.66 | 1945751.66 |
| au00auh040 |  | Vibrador de hormigón, eléctrico. | 1.000 | 0.00 | 0.00 |
| mo020 | h | Oficial albañil especializado en trabajos de mampostería. (mano de obra) | 0.863 | 33952.66 | 29301.15 |
| mo113 | h | Ayudante de albañil especializado en trabajos de mampostería. (mano de obra) | 0.604 | 24452.14 | 14769.09 |
| mo008 | h | Oficial plomero. (mano de obra) | 0.259 | 34893.33 | 9037.37 |
| % | % | Herramientas | 2 % | 1999298.93 | 39985.98 |
|  |  | Costes directos |  |  | 2039284.91 |
