# Unidad compacta agua-aire-agua bomba de calor de producción simultánea de agua fría y de agua caliente, sistema 4 caños, para instalación en exterior

- Propiedad del archivo: CYPE INGENIEROS, S.A.
- Formato: FIEBDC-3/2002
- Ámbito geográfico: Argentina
- Divisa: ARS
- Costes indirectos: 3.00 %
- Gastos generales: 13.00 %
- Beneficio industrial: 6.00 %
- IVA: 21.00 %

## I Instalaciones

### IC Calefacción, refrigeración, climatización y agua caliente sanitaria

#### ICV Unidades centralizadas para calefacción, refrigeración, climatización y agua caliente sanitaria

**ICV005** Ud Unidad compacta agua-aire-agua bomba de calor de producción simultánea de agua fría y de agua caliente, sistema 4 caños, para instalación en exterior.
Unidad compacta agua-aire-agua bomba de calor de producción simultánea de agua fría y de agua caliente, sistema de cuatro caños, potencia frigorífica nominal de 24,2 kW y potencia calorífica nominal de 34,1 kW, (temperatura de salida del agua fría: 7°C, salto térmico: 5°C, y temperatura de salida del agua caliente: 50°C), caudal de agua nominal de 4,2 m³/h, caudal de aire nominal de 13000 m³/h y potencia sonora de 60,8 dBA; con interruptor de caudal, con refrigerante R-407C, con manómetros, termómetros, válvula de seguridad, purgador, filtro, para instalación en exterior. Totalmente montada, conexionada y puesta en marcha por la empresa instaladora para la comprobación de su correcto funcionamiento.
Criterio de valoración económica: El precio no incluye los elementos antivibratorios de suelo.
Incluye: Replanteo de la unidad. Colocación y fijación de la unidad y sus accesorios. Conexionado con las redes de conducción de agua, eléctrica y de recogida de condensados. Puesta en marcha.
Criterio de cómputo de proyecto: Número de unidades previstas, según documentación gráfica de Proyecto.
Criterio de cómputo de obra: Se medirá el número de unidades realmente ejecutadas según especificaciones de Proyecto.

| Código | Ud | Descripción | Rendimiento | Precio | Importe |
|---|---|---|---|---|---|
| mt42bcc200a | Ud | Unidad compacta agua-aire-agua bomba de calor de producción simultánea de agua fría y de agua caliente, sistema de cuatro caños, potencia frigorífica nominal de 24,2 kW y potencia calorífica nominal de 34,1 kW, (temperatura de salida del agua fría: 7°C, salto térmico: 5°C, y temperatura de salida del agua caliente: 50°C), caudal de agua nominal de 4,2 m³/h, caudal de aire nominal de 13000 m³/h y potencia sonora de 60,8 dBA; con interruptor de caudal; incluso transporte hasta pie de obra sobre camión. (material) | 1.000 | 3920799.90 | 3920799.90 |
| mt37www060g | Ud | Filtro retenedor de residuos de latón, con tamiz de acero inoxidable con perforaciones de 0,5 mm de diámetro, con rosca de 1 1/2", para una presión máxima de trabajo de 16 bar y una temperatura máxima de 110°C. (material) | 2.000 | 288.64 | 577.28 |
| mt37www050f | Ud | Manguito antivibración, de goma, con rosca de 1 1/2", para una presión máxima de trabajo de 10 bar. (material) | 4.000 | 531.91 | 2127.64 |
| mt42www040 | Ud | Manómetro con baño de glicerina y diámetro de esfera de 100 mm, con toma vertical, para montaje roscado de 1/2", escala de presión de 0 a 5 bar. (material) | 4.000 | 17752.47 | 71009.88 |
| mt37sgl020d | Ud | Purgador automático de aire con boya y rosca de 1/2" de diámetro, cuerpo y tapa de latón, para una presión máxima de trabajo de 10 bar y una temperatura máxima de 110°C. (material) | 2.000 | 104.23 | 208.46 |
| mt42www050 | Ud | Termómetro bimetálico, diámetro de esfera de 100 mm, con toma vertical, con vaina de 1/2", escala de temperatura de 0 a 120°C. (material) | 4.000 | 22431.50 | 89726.00 |
| mt37svs010h | Ud | Válvula de seguridad, de latón, con rosca de 3/4" de diámetro, tarada a 4 bar de presión. (material) | 2.000 | 101.11 | 202.22 |
| mo005 | h | Oficial instalador de equipos de climatización. (mano de obra) | 14.377 | 12241.03 | 175989.29 |
| mo104 | h | Medio oficial instalador de equipos de climatización. (mano de obra) | 14.377 | 8888.07 | 127783.78 |
| % | % | Herramientas | 2 % | 4388424.45 | 87768.49 |
|  |  | Costes directos |  |  | 4476192.94 |
