# Unidad aire-agua, bomba de calor aerotérmica, para producción de agua caliente sanitaria

- Propiedad del archivo: CYPE INGENIEROS, S.A.
- Formato: FIEBDC-3/2002
- Ámbito geográfico: Argentina
- Divisa: ARS
- Costes indirectos: 3.00 %
- Gastos generales: 13.00 %
- Beneficio industrial: 6.00 %
- IVA: 21.00 %

## I Instalaciones

### IC Calefacción, refrigeración, climatización y agua caliente sanitaria

#### ICV Unidades centralizadas para calefacción, refrigeración, climatización y agua caliente sanitaria

**ICV050** Ud Unidad aire-agua, bomba de calor aerotérmica, para producción de agua caliente sanitaria.
Bomba de calor aerotérmica, aire-agua, para producción de agua caliente sanitaria, para gas R-134a, para instalación en interior, con interfaz de usuario con pantalla LCD y control digital, potencia calorífica nominal de 2 kW, COP = 3,77, acumulador de agua caliente sanitaria de acero vitrificado de 270 litros, perfil de consumo XL, dimensiones 1835x700x735 mm, resistencia eléctrica de apoyo de 2 kW, alimentación monofásica a 230 V, presión sonora 40 dBA, límites operativos: entrada de aire entre -10°C y 35°C, salida de agua a 60°C (70°C con la resistencia eléctrica de apoyo). Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42jun010b | Ud | Bomba de calor aerotérmica, aire-agua, para producción de agua caliente sanitaria, para gas R-134a, para instalación en interior, con interfaz de usuario con pantalla LCD y control digital, potencia calorífica nominal de 2 kW, COP = 3,77, acumulador de agua caliente sanitaria de acero vitrificado de 270 litros, perfil de consumo XL, dimensiones 1835x700x735 mm, resistencia eléctrica de apoyo de 2 kW, alimentación monofásica a 230 V, presión sonora 40 dBA, límites operativos: entrada de aire entre -10°C y 35°C, salida de agua a 60°C (70°C con la resistencia eléctrica de apoyo). (material) | 1.000 | 2805614.86 | 2805614.86 |
| mt37sve010c | Ud | Válvula de esfera de latón niquelado para roscar de 3/4". (material) | 1.000 | 115.12 | 115.12 |
| mt37sve010d | Ud | Válvula de esfera de latón niquelado para roscar de 1". (material) | 2.000 | 191.56 | 383.12 |
| mo005 | h | Oficial instalador de equipos de climatización. (mano de obra) | 0.863 | 34893.33 | 30112.94 |
| mo104 | h | Medio oficial instalador de equipos de climatización. (mano de obra) | 0.863 | 25332.66 | 21862.09 |
| % | % | Herramientas | 2 % | 2858088.13 | 57161.76 |
|  |  | Costes directos |  |  | 2915249.89 |
