# Control centralizado de la instalación de climatización

- Propiedad del archivo: CYPE INGENIEROS, S.A.
- Formato: FIEBDC-3/2002
- Ámbito geográfico: Argentina
- Divisa: ARS
- Costes indirectos: 3.00 %
- Gastos generales: 13.00 %
- Beneficio industrial: 6.00 %
- IVA: 21.00 %

## I Instalaciones

### IC Calefacción, refrigeración, climatización y agua caliente sanitaria

#### ICX Dispositivos de control centralizado

**ICX010** Ud Control centralizado de la instalación de climatización.
Control centralizado de la instalación de climatización formado por los siguientes elementos: controlador de planta (BC), con capacidad de gestionar hasta 60 fancoils vía bus de comunicaciones configurable para 2 caños sólo frío o sólo calor, 2 caños frío y calor con o sin apoyo de resistencias eléctricas y 4 caños; interfaz hombre-máquina (HMI), para visualización y configuración, con pantalla LCD iluminada, con 8 líneas de texto en multilenguaje (incluido castellano); adaptador de enfriadora (relé + bornes); transformador para controlador de planta; sonda de temperatura exterior para controlador de planta; caja de PVC para controlador de planta, de 380x300x120 mm; alimentador de bus; cable de bus de comunicaciones de 1 par, de 1 mm² de sección, trenzado de 5 vueltas por metro. Totalmente montado, conexionado y probado.
Incluye: Replanteo. Colocación y fijación de los elementos. Conexionado con la red eléctrica.
Criterio de cómputo de proyecto: Número de unidades previstas, según documentación gráfica de Proyecto.
Criterio de cómputo de obra: Se medirá el número de unidades realmente ejecutadas según especificaciones de Proyecto.

| Código | Ud | Descripción | Rendimiento | Precio | Importe |
|---|---|---|---|---|---|
| mt42cnt010a | Ud | Controlador de planta (BC), con capacidad de gestionar hasta 60 fancoils vía bus de comunicaciones configurable para 2 caños sólo frío o sólo calor, 2 caños frío y calor con o sin apoyo de resistencias eléctricas y 4 caños. (material) | 1.000 | 540898.63 | 540898.63 |
| mt42cnt020a | Ud | Adaptador de enfriadora (relé + bornes). (material) | 1.000 | 19273.87 | 19273.87 |
| mt42cnt030a | Ud | Transformador para controlador de planta. (material) | 1.000 | 23784.78 | 23784.78 |
| mt42cnt050a | Ud | Sonda de temperatura exterior para controlador de planta. (material) | 1.000 | 15583.12 | 15583.12 |
| mt42cnt060a | Ud | Caja de PVC para controlador de planta, de 380x300x120 mm. (material) | 1.000 | 30756.18 | 30756.18 |
| mt42cnt070a | Ud | Alimentador de bus. (material) | 1.000 | 174285.01 | 174285.01 |
| mt42cnt040a | Ud | Interfaz hombre-máquina (HMI), para visualización y configuración, con pantalla LCD iluminada, con 8 líneas de texto en multilenguaje (incluido castellano). (material) | 1.000 | 205861.34 | 205861.34 |
| mt42cnt120a | m | Cable de bus de comunicaciones de 1 par, de 1 mm² de sección, trenzado de 5 vueltas por metro. (material) | 100.000 | 2132.43 | 213243.00 |
| mo005 | h | Oficial instalador de equipos de climatización. (mano de obra) | 2.202 | 12241.03 | 26954.75 |
| mo104 | h | Medio oficial instalador de equipos de climatización. (mano de obra) | 2.202 | 8888.07 | 19571.53 |
| % | % | Herramientas | 2 % | 1270212.21 | 25404.24 |
|  |  | Costes directos |  |  | 1295616.45 |
