# Interruptor horario programable, modular

- Propiedad del archivo: CYPE INGENIEROS, S.A.
- Formato: FIEBDC-3/2002
- Ámbito geográfico: Argentina
- Divisa: ARS
- Costes indirectos: 3.00 %
- Gastos generales: 13.00 %
- Beneficio industrial: 6.00 %
- IVA: 21.00 %

## I Instalaciones

### IE Eléctricas

#### IEX Aparamenta

**IEX140** Ud Interruptor horario programable, modular.
Interruptor horario programable, modular. Totalmente montado, conexionado y probado.
Incluye: Montaje y conexionado del elemento.
Criterio de cómputo de proyecto: Número de unidades previstas, según documentación gráfica de Proyecto.
Criterio de cómputo de obra: Se medirá el número de unidades realmente ejecutadas según especificaciones de Proyecto.

| Código | Ud | Descripción | Rendimiento | Precio | Importe |
|---|---|---|---|---|---|
| mt35cgm090a | Ud | Interruptor horario programable. (material) | 1.000 | 176056.13 | 176056.13 |
| mo003 | h | Oficial electricista. (mano de obra) | 0.270 | 34893.33 | 9421.20 |
| % | % | Herramientas | 2 % | 185477.33 | 3709.55 |
|  |  | Costes directos |  |  | 189186.88 |
