# Depósito auxiliar de alimentación de poliéster reforzado con fibra de vidrio

- Propiedad del archivo: CYPE INGENIEROS, S.A.
- Formato: FIEBDC-3/2002
- Ámbito geográfico: Argentina
- Costes indirectos: 3.00 %
- Gastos generales: 13.00 %
- Beneficio industrial: 6.00 %
- IVA: 16.00 %

## I Instalaciones

### IF Plomería

#### IFD Depósitos/grupos de presión

**IFD020** Ud Depósito auxiliar de alimentación de poliéster reforzado con fibra de vidrio, cilíndrico, de 200 litros, con llave de corte de compuerta de 1" DN 25 mm para la entrada y llave de corte de compuerta de 1" DN 25 mm para la salida.
Incluye: Replanteo. Limpieza de la base de apoyo del depósito. Colocación, fijación y montaje del depósito. Colocación y montaje de válvulas. Colocación y fijación de cañerías y accesorios. Colocación de los interruptores de nivel.

| Código | Ud | Descripción | Rendimiento | Precio | Importe |
|---|---|---|---|---|---|
| mt37sve010b | Ud | Válvula de esfera de latón niquelado para roscar de 1/2". (material) | 1.000 | 4.41 | 4.41 |
| mt37svc010f | Ud | Válvula de compuerta de latón fundido, para roscar, de 1". (material) | 1.000 | 10.26 | 10.26 |
| mt41aco200c | Ud | Válvula de flotador de 1" de diámetro, para una presión máxima de 6 bar, con cuerpo de latón, boya esférica roscada de latón y obturador de goma. (material) | 1.000 | 80.40 | 80.40 |
| mt37dps010a | Ud | Depósito de poliéster reforzado con fibra de vidrio, cilíndrico, de 200 litros, con tapa, aireador y rebosadero, para uso alimentario. (material) | 1.000 | 136.03 | 136.03 |
| mt41aco210 | Ud | Interruptor de nivel con boya, con contacto de 14 A, esfera y contrapeso. (material) | 2.000 | 17.50 | 35.00 |
| mt37svc010f | Ud | Válvula de compuerta de latón fundido, para roscar, de 1". | 1.000 | 10.26 | 10.26 |
| mt37www010 | Ud | Material auxiliar para instalaciones de plomería. (material) | 1.000 | 1.49 | 1.49 |
| mo006 | h | Oficial plomero. (mano de obra) | 0.424 | 8.01 | 3.40 |
| mo098 | h | Ayudante plomero. (mano de obra) | 0.424 | 5.45 | 2.31 |
| mo001 | h | Oficial electricista. (mano de obra) | 0.265 | 8.01 | 2.12 |
| % | % | Costos directos complementarios | 2 % | 285.68 | 5.71 |
|  |  | Costes directos |  |  | 291.39 |
