# Cañería para instalación común de gas

- Propiedad del archivo: CYPE INGENIEROS, S.A.
- Formato: FIEBDC-3/2002
- Ámbito geográfico: Argentina
- Divisa: ARS
- Costes indirectos: 3.00 %
- Gastos generales: 13.00 %
- Beneficio industrial: 6.00 %
- IVA: 21.00 %

## I Instalaciones

### IG Gases combustibles

#### IGM Conducciones

**IGM005** m Cañería para instalación común de gas.
Cañería, para instalación común de gas, colocada superficialmente y fijada al paramento, formada por caño de acero negro, con soldadura longitudinal por resistencia eléctrica, serie M, de 1/2" DN 15 mm de diámetro y 2,6 mm de espesor; acabada con mano de imprimación antioxidante de al menos 50 micras de espesor. Incluso material auxiliar para montaje y sujeción a la obra, accesorios y piezas especiales colocados mediante soldadura eléctrica.
Incluye: Replanteo y trazado. Raspado y limpieza de óxidos. Aplicación de imprimación antioxidante. Colocación de caños. Montaje, conexionado y comprobación de su correcto funcionamiento.
Criterio de cómputo de proyecto: Longitud medida según documentación gráfica de Proyecto.
Criterio de cómputo de obra: Se medirá la longitud realmente ejecutada según especificaciones de Proyecto.

| Código | Ud | Descripción | Rendimiento | Precio | Importe |
|---|---|---|---|---|---|
| mt08tan330b | Ud | Material auxiliar para montaje y sujeción a la obra de las cañerías de acero, de 1/2" DN 15 mm. (material) | 1.000 | 6.47 | 6.47 |
| mt08tan010be | m | Caño de acero negro, con soldadura longitudinal por resistencia eléctrica, serie M, de 1/2" DN 15 mm de diámetro y 2,6 mm de espesor, con el precio incrementado el 20% en concepto de accesorios y piezas especiales. (material) | 1.000 | 61.73 | 61.73 |
| mt27pfi030 | kg | Imprimación antioxidante con poliuretano. (material) | 0.008 | 147.36 | 1.18 |
| op00ato010 |  | Atornillador. | 1.000 | 0.00 | 0.00 |
| op00mar010 |  | Martillo. | 1.000 | 0.00 | 0.00 |
| op00tal010 |  | Taladro. | 1.000 | 0.00 | 0.00 |
| mo010 | h | Oficial gasista. (mano de obra) | 0.389 | 34893.33 | 13573.51 |
| mo109 | h | Medio oficial gasista. (mano de obra) | 0.389 | 25332.66 | 9854.40 |
| % | % | Herramientas | 2 % | 23497.29 | 469.95 |
|  |  | Costes directos |  |  | 23967.24 |
